# Krumme Straße, Steinfurter Straße - Ausbau
Angebotsaufforderung (GAEB DA XML 3.2, DA83)
Projekt: PF-2025-012
Währung: EUR
Vergabeart: Öffentliche Ausschreibung
Ausführungsbeginn: 22.03.2019
Ausführungsende: 21.04.2019
Auftraggeber: Technische Betriebe Rheine AÖR, Am Bauhof 2-16, 48431 Rheine, Telefon 05971 939 0
Erstellt mit: NEVARIS/ GXML Toolbox V3.3 R20240815, NEVARIS 25.2.0, 04.11.2025

## 1 Ausbau Krumme Straße und Steinfurter Straße
Datum: 10.12.2024

*Hinweis: Leistungsbeschreibung*
Leistungsbeschreibung

Bezeichnung der Baumaßnahme:
Ausbau Krumme Straße und Steinfurter Straße

Angaben zur Baustelle:

0.1.1 Lage der Baustelle, Umgebungsbedingungen, Zufahrtsmöglichkeiten und Beschaffenheit der Zufahrt sowie etwaige Einschränkungen bei der Benutzung:
Die Baumaßnahme liegt im Stadtgebiet Rheine und ist über die K60 Neuenkirchener Straße mittels Lindenstraße oder Sprickmannstraße zu erreichen.

0.1.2. Art und Lage der baulichen Anlagen:
Gegenstand der Ausschreibung sind Kanal- und Straßenbauarbeiten zur Herstellung des Ausbaus der Krumme Straße und der Steinfurter Straße. Der Abschnitt ist von Lindenstraße und Sprickmannstraße eingegrenzt.

0.1.3. Verkehrsverhältnisse auf der Baustelle, insbesondere Verkehrsbeschränkungen:
Sperrungen der Parkplätze, Tiefgaragen, Zufahrten und Zugängen sind rechtzeitig mit den betroffenen Anliegern abzustimmen und zeitlich auf ein Mindestmaß zu reduzieren.
Die hieraus erfolgenden Mehraufwendungen sind in die entsprechenden Positionen einzurechnen.

0.1.4. Für den Verkehr freizuhaltende Flächen:
Der Anliegerverkehr und zumindest ein einseitiger Gehweg sind während der gesamten Bauzeit aufrecht zu erhalten.
Die hieraus erfolgenden Mehraufwendungen sind in die entsprechenden Positionen einzurechnen.

0.1.5. Lage, Art, Anschlußwert und Bedingungen für das Überlassen von Anschlüssen für Wasser, Energie und Abwasser:
Das Heranholen von Wasser und Energie sowie die bauzeitliche Abwasserentsorgung ist Sache des AN und wird nicht gesondert vergütet.

0.1.6. Lage und Ausmaß der dem AN für die Ausführung seiner Leistung zur Benutzung oder Mitbenutzung überlassenen Flächen:
Über den Baustellenbereich hinaus erforderliche Lager- und Arbeitsplätze hat der Auftragnehmer auf seine Kosten zu beschaffen.
Genutzte Flächen sind nach Nutzung wieder in den ursprünglichen Zustand zurück zu versetzen.

0.1.7. Bodenverhältnisse, Baugrund und seine Tragfähigkeit. Ergebnisse von Bodenuntersuchungen:
Die Angaben zu den Bodenverhältnissen, Art und Zusammensetzung der Böden, ggf. chemische Belastung und Baugrund sind dem anliegenden Bodengutachten zu entnehmen.

Homogenbereiche für Erdarbeiten im Bereich der Straßen-, Kanal- und Landschaftsbauarbeiten

Es gilt die Einteilung der Böden in folgende Homogenbereiche:

Homogenbereich O (entspricht weitgehend ehem. Bodenklasse 1 DIN 18300):
Oberböden, organogene Böden und Böden mit organischen Beimengungen,
die in Bodengruppen
O, OU, OT, OH, OK
nach DIN 18196 eingeteilt werden, sowie deren Gemische.

Homogenbereich B1 (entspricht weitgehend ehem. Bodenklassen 3 und teilweise 5 DIN 18300):
nichtbindige und gemischtkörnige Böden und Auffüllungen,
mit höchstens 30 % Massenanteil an Blöcken der Korngröße über 200 bis 630 mm (Y),
die in Bodengruppen
GE, GW, GI
SE, SW, SI
GU, GT
SU, ST
nach DIN 18196 eingeteilt werden, sowie deren Gemische.

Homogenbereich B2 (entspricht weitgehend ehem. Bodenklassen 4 und teilweise 5 DIN 18300 bzw. Bodenklasse 2 bei breiiger bis flüssiger Konsistenz):
bindige und gemischtkörnige Böden und Auffüllungen,
mit höchstens 30 % Massenanteil an Blöcken der Korngröße über 200 bis 630 mm (Y),
die in Bodengruppen
GU*, GT*
SU*, ST*
UL, UM, UA,
TL, TM, TA
nach DIN 18196 eingeteilt werden, sowie deren Gemische.
Homogenbereich X1 (entspricht weitgehend ehem. Bodenklasse 6 DIN 18300):
Böden und Auffüllungen und Gemische,
mit über 30 % Massenanteil an Blöcken der Korngröße über 200 bis 630 mm (Y),
leicht lösbarer Fels,
zersetzt, entfestigt, klüftig, brüchig, bröckelig
beispielsweise Geschiebemergel, verwitterter Mergel,

Homogenbereich X2 (entspricht weitgehend ehem. Bodenklasse 7 DIN 18300):
schwer lösbarer Fels,
angewittert, unverwittert, fester Verbund,
ohne Stemmarbeiten nicht lösbar,
beispielsweise Mergelstein (ortsübliche Bezeichnung: Klipp)

0.1.8. Hydrologische Werte von Grundwasser und Gewässern, Art, Lage, Abfluß, Abflußvermögen und Hochwasserverhältnisse von Vorflutern. Ergebnisse von Wasseranalysen:
Die Angaben zu den Grundwasserverhältnissen sind dem anliegenden Bodengutachten zu entnehmen.

0.1.9. Besondere umweltrechtliche Vorschriften:

0.1.10. Besondere Vorgaben für die Entsorgung von Abwasser und Abfall:
Während der Straßensperrung ist ebenfalls die Anfahrt für Müllfahrzeuge zu ermöglichen, oder die Müllgefäße sind vom AN jeweils an einem für die Entsorgungsfahrzeuge anfahrbaren Sammelpunkt zu transportieren, dies gilt auch für arbeitsfreie Tage.
Die Abfuhrkalender der Müllabfuhr können auf der Internetseite der Technische Betriebe Rheine abgerufen werden (www.tbrheine.de →Abfuhrkalender).

Die hieraus erfolgenden Mehraufwendungen sind in die Position Vorhaltung, Betrieb und Unterhaltung einzurechnen.

0.1.11. Schutzgebiete oder Schutzzeiten im Bereich der Baustelle, z. B. wegen Forderung des Gewässers-, Boden-, Natur-, Landschafts- oder Immissionsschutzes; vorliegende Fachgutachten o. ä.:

0.1.12. Art und Umfang des Schutzes von Bäumen, Pflanzenbeständen, Vegetationsflächen, Verkehrsflächen, Bauteilen, Bauwerken, Grenzsteinen u. ä. im Bereich der Baustelle:
Hecken und Baumbestände sind gegen Beschädigung zu schützen. Das Überfahren von Baumscheiben ist nicht zulässig. Auf Baumscheiben dürfen keine Maschinen, Geräte oder Material gelagert werden.

Die vorhandenen Grenzsteine werden bei Bedarf vor Baubeginn freigelegt und dem Auftragnehmer zur Sicherung übergeben.

0.1.13. Im Baugelände vorhandene Anlagen, insbesondere Abwasser- und Versorgungsleitungen:
Im Baustellenbereich liegen Abwasseranlagen der Stadt Rheine und der Technischen Betriebe Rheine als Mischsystem vor. Lagepläne liegen der Ausschreibung anbei.

Soweit bekannt ist, liegen im Stadtgebiet Rheine Versorgungsleitungen der Deutsche Telekom, Unity Media, RWE Net, Vodafone, Glasfaser Nord-West, Westnetz, Wasser- und Schifffahrtsamt Rheine und EWR Rheine.
Der Auftragnehmer hat sich vor Beginn der Bauarbeiten von den Leitungseigentümern örtlich einweisen zu lassen.
Von der erfolgten Einweisung ist der Auftraggeber schriftlich zu unterrichten.

0.1.14. Bekannte oder vermutete Hindernisse im Bereich der Baustelle, z. B. Leitungen, Kabel, Draine, Kanäle, Bauwerksreste, und soweit bekannt, deren Eigentümer:
Im Baustellenbereich liegen diverse Leitungen und Kabel der Versorgungsunternehmen. Die Erschwernisse beim Unterqueren dieser Kabel und Leitungen sind gesondert ausgeschrieben.
Im Umfeld der Kabel und Leitungen ist mit der gebotenen Umsicht zu arbeiten, die Hinweise bzw. Anweisungen zum Schutz der unterirdischen Anlagen der Versorgungsunternehmen sind zu beachten.

0.1.15 Vermutete Kampfmittel im Bereich der Baustelle, Ergebnisse von Erkundungs- oder Beräumungsmaßnahmen:
Ist bei der Durchführung der Bauarbeiten der Erdaushub außergewöhnlich verfärbt oder werden verdächtige Gegenstände beobachtet, sind die Arbeiten sofort einzustellen und es ist unverzüglich das Ordnungsamt der Stadt Rheine (05971 939-317) sowie der Kampfmittelbeseitigungsdienst Westfalen-Lippe zu verständigen.

0.1.16. Besondere Anordnungen, Vorschriften und Maßnahmen der Eigentümer von Leitungen, Kabeln, Dränen, Kanälen, Straßen, Wegen, Gewässern, Gleisen, Zäunen und dergleichen im Bereich der Baustelle:
Im Umfeld von Kabel und Leitungen ist mit der gebotenen Umsicht zu arbeiten, die Hinweise und Vorschriften zum Schutz der unterirdischen Leitungen der Versorgungsunternehmen sind zu beachten.

0.1.17. Art und Umfang von Schadstoffbelastungen, z. B. des Bodens, der Gewässer, der Luft, der Stoffe und Bauteile; vorliegende Fachgutachten:
Die Angaben zu Art und Zusammensetzung der chemischen Belastung von Baugrund und Grundwasserverhältnissen sind dem anliegenden Bodengutachten zu entnehmen.

0.1.18. Art und Zeit der vom AG veranlassten Vorarbeiten:

0.1.19. Arbeiten anderer Unternehmer auf der Baustelle:
Der AN erbringt Teilleistungen wie Erdarbeiten für Rohrleitungs- und Kabelverlegung, weitere Arbeiten werden parallel seitens der Versorger bzw. deren Vertragsunternehmen durchgeführt.
Eine Abstimmung mit den anderen Unternehmen ist im Sinne eines geregelten Baustellenablaufs erforderlich.

Angaben zur Ausführung

0.2.1. Vorgesehene Arbeitsabschnitte, Arbeitsunterbrechungen und -beschränkungen nach Art, Ort und Zeit sowie Abhängigkeit von Leistungen anderer:
Die Arbeiten sind kontinuierlich und zügig durchzuführen.
Arbeitsunterbrechungen, die durch einen vom Auftragnehmer zu vertretenden Umstand verursacht sind, bedürfen, auch wenn dadurch keine Überschreitung der Vertragsfristen eintritt, der vorherigen schriftlichen Einwilligung des Auftraggebers.

Der AN hat einen Bauzeitenplan unter Berücksichtigung der vom AG vorgegebenen Rahmentermine einschließlich der vertraglich festgelegten Termine zu erstellen und fortzuschreiben.
Erstvorlage beim AG innerhalb von 3 Wochen nach Auftragsvergabe, Fortschreibung im Höchstabstand von 4 Wochen entsprechend dem Baufortschritt. Die Änderungen sind nachvollziehbar zu kennzeichnen.
Der Bauzeitenplan ist als Balkenplan (Gantt) zu erstellen. Die Abschnitte der Zeitskala sind in Wochen und Monaten darzustellen.
Es sind alle Titel, Gewerke und räumlichen Abschnitte mit jeweils eigenen Vorgängen darzustellen.
Die eingereichten und korrigierten bzw. ergänzten Versionen sind als PDF-Datei und als Ausdruck (Mindestgröße DIN A 3) in 2-facher Ausfertigung zu liefern.
Das Erstellen und Fortschreiben des Bauzeitenplans sind in die Positionen der Baustelleneinrichtung einzurechnen.

Die Bauarbeiten sind in folgenden Abschnitten auszuführen:
- 1. Abschnitt: von Kreuzung Steinfurter Straße / Sprickmannstraße bis Kreuzung Steinfurter Straße / Krumme Straße
- 2. Abschnitt: von Kreuzung Steinfurter Straße / Krumme Straße bis Kreuzung Krumme Straße / Lindenstraße.
Die Arbeiten im 2. Abschnitt dürfen erst begonnen werden, wenn die Arbeiten im 1. Abschnitt vollständig abgeschlossen sind.

Die aus den o. g. Rahmenbedingungen erfolgenden Mehraufwendungen sind in die entsprechenden Positionen einzurechnen.

0.2.2. Besondere Erschwernisse während der Ausführung z.B. Arbeiten im Bereich von Verkehrswegen, oder bei ungewöhnlichen äußeren Einflüssen:

0.2.3. Besondere Anforderungen für Arbeiten in kontaminierten Bereichen ggf. besondere Anordnungen für Schutz- und Sicherheitsmaßnahmen:

0.2.4. Besondere Anforderungen an die Baustelleneinrichtung und Entsorgungseinrichtungen, z.B. Behälter für die getrennte Erfassung:

0.2.5. Besonderheiten der Regelung und Sicherung des Verkehrs, ggf. auch, wie der AG die Durchführung der erforderlichen Maßnahmen übernimmt:
Für die im öffentlichen Straßenbereich durchzuführenden Arbeiten sind rechtzeitig (zwei Wochen) vor Baubeginn Anträge für die erforderlichen Sperrungen beim Fachbereich Straße und Bau der Technischen Betriebe Rheine per E-Mail zu stellen.
Der entsprechende Antrag kann auf der Internetseite der TBR (www.tbrheine.de→Straße & Bau→ Downloads) bezogen werden.
Ansprechpartner: Siegfried Nackat
Tel.: 05971 9548-787
E-Mail: sperrgenehmigung@tbrheine.de
Die Gebühr für die Genehmigung ist vom Auftragnehmer zu zahlen.

Eine Ausfertigung der Genehmigung ist während der gesamten Bauzeit zur Einsichtnahme auf der Baustelle vorzuhalten.
Der Anliegerverkehr, die Andienung der gewerblichen Betriebe und die Zufahrt für Rettungsfahrzeuge müssen ständig gewährleistet sein.
Die Verkehrssicherung hat entsprechend StVO, RSA und ZTV SA zu erfolgen.
Die Kosten für die laut Sperrgenehmigung erforderlichen Beschilderungen für Absperrungen und Umleitungen im Baustellenbereich sind in die entsprechenden Positionen einzukalkulieren.
Der AN haftet für alle Schäden, die in Folge des Baubetriebs bis zur Abnahme verursacht werden.
Ferner trägt er die volle Verantwortung für die Verkehrssicherheit auf der Baustelle und die ordnungsgemäße Beschilderung, Beleuchtung und Absperrung der in Anspruch genommenen Verkehrsflächen.
Der AN haftet für sämtliche aus der Unterlassung solcher Maßnahmen dem AG entstehenden unmittelbaren Schäden und verpflichtet sich, den AG von allen etwa erhobenen Ansprüchen in vollem Umfang freizustellen. Für den AG besteht keinerlei Sicherungspflicht.

0.2.6. Auf- und Abbauen sowie Vorhalten der Gerüste, die nicht Nebenleistung sind:

0.2.7. Mitbenutzung fremder Gerüste, Hebezeuge, Einrichtungen und dergleichen durch den AN:

0.2.8. Wie lange, für welche Arbeiten und ggf. für welche Beanspruchung der AN seine Gerüste, Hebezeuge, Einrichtungen und dergleichen für andere Unternehmer vorzuhalten hat:

0.2.9. Verwendung oder Mitverwendung von wiederaufbereiteten ( Recycling- ) Stoffen:

Ersatzbaustoffe sind vorbehaltlich den Vorgaben der EBV an die Einbauweise und Klasse zugelassen.

0.2.10. Anforderungen an wiederaufbereitete (Recycling-) Stoffe und an nicht genormte Stoffe und Bauteile:
Ersatzbaustoffe müssen der Verordnung zur Einführung einer Ersatzbaustoffverordnung, zur Neufassung der Bundes-Bodenschutz- und Altlastenverordnung und zur Änderung der Deponieverordnung und der Gewerbeabfallverordnung vom 09. Juli 2021 entsprechen.
Für den Nachweis der Eignung der Materialien sind die Ergebnisse der Güteüberwachung (Prüfzeugnisse der Fremdüberwachung) heranzuziehen.
Maßgebend sind alle letztgültigen Prüfzeugnisse, welche nach dem jeweiligen Turnus der Fremdüberwachung die Ergebnisse aller maßgeblichen bautechnischen und wasserwirtschaftlichen Prüfparameter, insbesondere die Eignung nach EBV und chemische Beimengungen enthalten müssen.
Diese Nachweise sind den Nebenangeboten bei der Angebotsabgabe beizufügen.

Werden im Rahmen von Kontrollprüfungen unzulässige Abweichungen von den vertraglich zugesicherten Eigenschaften, insbesondere von den wasserwirtschaftlichen Merkmalen bei RC-Baustoffen festgestellt, hat der Unternehmer alle sich daraus ergebenen Konsequenzen, z. B. Austausch gegen Hartkalkstein-Mineralgemisch 0/45 mm, zu tragen und zusätzlich alle Auflagen der zuständigen Wasserbehörde durchzuführen.
Die Abrechnung erfolgt nach Originalwiegescheinen, die bei der Anlieferung von der Bauleitung abzuzeichnen sind.
0.2.11. Besondere Anforderungen an Art, Güte und Umweltverträglichkeit der Stoffe und Bauteile:
Bei Positionen, die eine Lieferung von nichtbindigem Boden beinhalten, werden folgende Anforderungen an das Material gestellt:
Nichtbindiger Boden der Gruppen SE, SW bzw. SI nach DIN 18196, Frostempfindlichkeitsklasse F1, Verdichtbarkeitsklasse V1.
Das Bodenmaterial muss mindestens den Anforderungen der EBV für die Klassen: BM-0, BM-0*, BM-F0* erfüllen.

Bei Positionen, die eine Lieferung von Frostschutz- und Tragschichten aus gebrochenem Mineralgemisch beinhalten, werden folgende Anforderungen an das Material gestellt:
Anforderungen gemäß TL-SoB StB in der aktuell gültigen Fassung,
natürliches Mineralgemisch oder Ersatzbaustoffe der Klassen RC-1 und GS-0,
für den Einbau in Fahrbahnen, Parkflächen, Einmündungen und Mischflächen ist der Schlagzertrümmerungswert der Kategorie SZ22 nachzuweisen.

In Fahrbahnen mit gebundener Deckschicht ist der Einbau von Ersatzbaustoff GS-1 zugelassen.

Bei Positionen, die eine Lieferung von PP-MD bzw. KG2000 Rohren beinhalten, werden folgende Anforderungen an das Material gestellt:
PP - MD Vollwandabwasserrohre aus Polypropylen, KG 2000 oder gleichwertig,  gemäß DIN EN 14758 -1 mit werkseitig eingelegter Lippendichtung

0.2.12. Art und Umfang der vom AG verlangten Eignungs- und Gütenachweise:
Für alle eingesetzten Materialien insbesondere Frostschutz- und Tragschichten sowie Asphalt sind dem AG Eignungsprüfungen gemäß den einschlägigen ZTV bzw. bauaufsichtliche Zulassungen mindestens 14 Tage vor Einbau vorzulegen.

0.2.13. Unter welchen Bedingungen auf der Baustelle gewonnene Stoffe verwendet werden dürfen bzw. müssen oder einer anderen Verwertung zuzuführen sind:

0.2.14. Art, Zusammensetzung und Menge der aus dem Bereich des AG zu entsorgenden Böden, Stoffe und Bauteile; Art der Verwertung bzw. bei Abfall die Entsorgungsanlage; Anforderungen an die Nachweise über Transporte, Entsorgung und die vom AG zu tragenden Entsorgungskosten:
Die in den nachfolgenden Positionen mit "abfahren" angegebenen Stoffe und Bauteile gehen in Eigentum des AN über und sind von der Baustelle abzutransportieren und - soweit zulässig und technisch möglich - einer Wiederverwertung oder Recycling zuzuführen bzw. ordnungsgemäß zu entsorgen.
Die Kosten für Abtransport, Wiederverwertung oder Recycling bzw. Entsorgung sind in die jeweiligen Positionen einzurechnen.

Die Entsorgung im Begleitscheinverfahren wird durch den AN beantragt und durchgeführt.
Die daraus erfolgenden Aufwendungen sind in die entsprechenden Positionen einzurechnen.

0.2.15. Art, Menge, Gewicht der Stoffe und Bauteile, die vom AG beigestellt werden, sowie Art, Ort und Zeit ihrer Übergabe:
Für die Erfüllung der im LV aufgelisteten Leistungen ist grundsätzlich, wenn nicht ausdrücklich anders beschrieben, die Materiallieferung des AN enthalten und in die Einheitspreise der entsprechenden Positionen einzukalkulieren.

0.2.16. In welchem Umfang der AG Abladen, Lagern und Transport von Stoffen und Bauteilen übernimmt oder dafür dem AN Geräte oder Arbeitskräfte zu Verfügung stellt:

0.2.17 Leistungen für andere Unternehmer:

0.2.18 Mitwirken beim Einstellen von Anlagenteilen und bei der Inbetriebnahme von Anlagen im Zusammenwirken mit anderen Beteiligten:
Bietergemeinschaften sind zugelassen. Bei Erteilung des Zuschlages ist diese in eine Arbeitsgemeinschaft umzuwandeln.
Die Umwandlung ist dem Auftraggeber vor Erteilung des Auftrages schriftlich mitzuteilen.

0.2.19 Benutzung von Teilen der Leistung vor der Abnahme:
Fertiggestellte Teilabschnitte gehen sofort in Benutzung über. Dies bewirkt weder eine teilweise noch eine vollständige Abnahme.

0.2.20 Übertragung der Pflege und Wartung während der Dauer der Verjährungsfrist für die Gewährleistungsansprüche für maschinelle und elektrotechnische Anlagen, bei denen eine ordnungsgemäße Pflege und Wartung einen erheblichen Einfluss auf Funktionsfähigkeit und Zuverlässigkeit der Anlage haben:

0.2.21 Vermessungsarbeiten:
Grundsätzlich erhält der Auftragnehmer Pläne über die auszuführende Bauleistung.
Die Hauptachsen bzw. Grenzpunkte werden durch den Auftraggeber abgesteckt.
Nach den übergebenen Plänen und Höhenfestpunkten hat der Auftragnehmer die Detailabsteckung und Höhenmessung selbst durchzuführen. Der Auftragnehmer ist für die Richtigkeit seiner Absteckung allein verantwortlich.
Die Angaben aus den Plänen für angrenzende Geländehöhen sowie Sohlhöhen und Durchmesser von Kanälen und Anschlussleitungen sind vor Baubeginn in der Örtlichkeit zu überprüfen. Die hieraus erfolgenden Aufwendungen sind in die Position Baustelleneinrichtung einzurechnen.

0.2.22 Sonstiges:
Bei der Verwendung des Wortes "bis" im Zusammenhang mit Wert- oder Zahlengrenzen, ist es als "bis einschließlich" definiert.

0.2.23 Abrechnung:

1. Die Abrechnung ist lt. VOB Teil B § 14 in Abstimmung mit der Bauleitung
für jede Straße einzeln,
getrennt nach Straßen- und Kanalbauarbeiten
einzureichen.

Die Rechnungen für die Technischen Betriebe Rheine sind nur per E-Mail (ohne Papierausfertigung) an rechnungseingang@tbrheine.de und gleichzeitig an die Bauleitung des AG zu versenden.
Die Rechnungen für die Stadt Rheine sind nur per E-Mail (ohne Papierausfertigung) an buchhaltung@rheine.de und gleichzeitig an die Bauleitung des AG zu versenden.
Die Aufmaße, Wiegescheine und andere Abrechnungsunterlagen sind im Original in einer einzigen Ausfertigung an die Bauleitung des AG zu übergeben.

Die Erstellung der Bestandszeichnungen für den Kanalbau und die hierfür notwendigen Vermessungsarbeiten werden von den Technischen Betrieben Rheine durchgeführt.
Der Auftragnehmer hat die Herstellung der einzelnen Anschlussleitungen zu dokumentieren, insbesondere unter Angabe von
- Stationierung und die Anschlusshöhe am Hauptkanal
- Anschlusshöhe an der Grundstücksgrenze bzw. am Fahrbahnrand und Abstände zu Grundstücksgrenzpunkten.
- Rohrfolgeplan mit Angaben zu Material und Einzellängen von Rohren und Formstücken, Art und ggf. Gradzahl von Formstücken
- Fotos, auf denen sämtliche Bauteile und die Einbaulage der gesamten Anschlussleitung eindeutig nachvollziehbar sind. Es sind mindestens jeweils ein Bild vom Kanalanschluss und Einbindepunkt (z. B. Straßenablauf, Anbindung an vorhandene Leitung, etc.) zu übergeben. Die Bezeichnung des Einbindepunktes ist auf den Bildern zu kennzeichnen (z. B. Pappe mit Beschriftung).
Die Dokumentationsunterlagen sind dem AG zeitnah zur Verfügung zu stellen. Bei Nichterbringung dieser Leistung behält sich der AG vor, die Leistung nachträglich durch eine von ihm beauftragte Firma mittels Kamera- und Ortungssystem erbringen zu lassen und diese Aufwendungen dem AN in Rechnung zu setzen.

2. Kontrollüberprüfungen des AG, die den Anforderungen des Bauvertrages nicht entsprechen, gehen zu Lasten des Unternehmers. Beistellung von Baugeräten für Kontrollprüfungen des AG (z.B. als Widerlager) sind in die EP einzurechnen.

3. Ungeachtet der im Leistungstext vorgeschriebenen Abrechnungsart sind Böden, Auffüllungen, Schüttgüter und Asphalt bei der Anlieferung und bei der Abfuhr über Wiegekarten nachzuweisen.
Die Mehraufwendungen für das Wiegen sind in die jeweiligen Positionen einzurechnen.
Sämtliche Wiegekarten sind der örtlichen Bauüberwachung unverzüglich zur Abzeichnung vorzulegen und der Abrechnung als Materialnachweis beizufügen.
Nicht abgezeichnete Wiegekarten werden nicht anerkannt.
Es ist stets ein Soll-Ist-Nachweis zu führen.
Die Abrechnung erfolgt gemäß Soll-Einbau.
Für Schüttgüter und Asphalt wird eine Toleranz von +/- 5 % des Sollgewichtes  eingeräumt.
Mehr-Einbaumengen der einzelnen Schichten werden zunächst zum Ausgleich von Minder-Einbaumengen darunterliegender, nach dem Bauvertrag auszuführender Oberbauschichten herangezogen. Die dann verbleibende Mehr-Einbaumenge wird vergütet. Höhere Mehr-Einbaumengen werden nicht vergütet.
Bei Minder-Einbaumengen (über die 5 %-Toleranz hinaus) wird die Gewährleistungszeit verlängert.

Für den Materialnachweis werden folgende Dichten zugrunde gelegt:

Nichtbindiger Boden / Homogenbereich B1:
1,5 t/m3 (lose) - 1,7 t/m3 (verdichtet)

Bindiger Boden / Homogenbereich B2:
1,7 t/m3 (lose) - 1,9 t/m3 (verdichtet)

Homogenbereich X1 (ehem. Bodenklasse 6):
1,8 t/m3 (lose) - 2,1 t/m3 (verdichtet)

Homogenbereich X2 (ehem. Bodenklasse 7):
1,9 t/m3 (lose) - 2,2 t/m3 (verdichtet)

Mineralgemisch:
1,8 t/m3 (lose) - 2,2 t/m3 (verdichtet)

RC-Mineralgemisch:
1,7 t/m3 (lose) - 2,1 t/m3 (verdichtet)

Hochofenschlacke:
1,65 t/m3 (lose) - 2,0 t/m3 (verdichtet)

Beton, unbewehrt und Mauerwerk:
2,3 t/m3 (verdichtet)

Stahlbeton:
2,5 t/m3 (verdichtet)

Dränkies:
1,7 t/m3 (verdichtet)

Abweichende Dichten sind nachzuweisen.

4. Stundenlohnnachweise sind der örtlichen Bauüberwachung unverzüglich zur Abzeichnung vorzulegen. Später eingereichte Nachweise werden nicht mehr anerkannt.

5. Neben- und übereinander liegende Versorgungsleitungen in einem Achsabstand bis 50 cm untereinander werden als eine Kreuzungseinheit abgerechnet.

6. Bei Böden und Auffüllungen, die abgefahren werden, wird nach dem Abtragsprofil im verdichteten Zustand abgerechnet.
Bei Böden und Schüttgütern, die geliefert werden, wird nach Auftragsprofil im verdichteten Zustand abgerechnet.

0.2.24 Angabe Mindestanforderungen an die Urkalkulation

Sämtliche Leistungen des Angebotes sind in einer zusammenhängenden, einheitlichen Urkalkulation darzustellen.
Aus der Urkalkulation müssen für die im Angebot enthaltenen Einheitspreise folgende Preisbestandteile unmittelbar ersichtlich sein:
Einzelkosten der Teilleistungen mit Leistungsansätzen (Menge/Zeit), aufgegliedert in alle Kostenarten (insbesondere Lohn und Gehalt, Baustoffe und Bauteile, Rüst-, Schal- und Verbaumaterial, Hilfs- und Betriebsstoffe, Baugeräte und Sonderkosten),
Gemeinkostenanteil mit den zugehörigen Umlagefaktoren, aufgeschlüsselt nach Baustellengemeinkosten (BGK), Allgemeine Geschäftskosten (AGK), Wagnis und Gewinn (W+G) bezogen auf die einzelnen Kostenarten.
Weiterhin sind anzugeben:
- Ermittlung der Kalkulationsmittellöhne,
- Ermittlung der Gemeinkosten der Baustelle bei Kalkulation über die Endsumme.
Die Kalkulationen der Nachunternehmer / anderen Unternehmer sind der Urkalkulation beizufügen, spätestens jedoch auf Aufforderung vorzulegen.
Der Nachunternehmer / die anderen Unternehmer hat seine Kalkulation spätestens bei Bedarf / auf Aufforderung detailliert aufzuschlüsseln.

### Titel 1 Ausbau Krumme Straße, Steinfurter Straße

#### Untertitel 1.1 Baustelleneinrichtung und technische Bearbeitung

**1.1.10 Baustelleneinrichtung**
*** Pauschalposition
Baustelleneinrichtung, Maschinen, Geräte, Werkzeug und sonstige Betriebsmittel, die zur vertragsgemäßen Durchführung der Bauleistungen erforderlich sind,
auf die Baustelle bringen, bereitstellen und - soweit der Geräteeinsatz nicht gesondert berechnet wird - betriebsfertig aufstellen einschließlich der dafür notwendigen Arbeiten.
Die erforderlichen festen Anlagen herstellen. Baubüros, Unterkünfte, Einzäunung, Werkstätten, Lagerschuppen und dergleichen soweit erforderlich, antransportieren, aufbauen und
einrichten.
Strom-, Wasser- Fernsprechanschluss und dergleichen für die Baustelle, soweit erforderlich, herstellen.
Bei Bedarf Zufahrtswege zur Baustelle sowie Lagerplätze, sonstige Platzbefestigungen und Wege im Baustellenbereich anlegen.
Weitere Flächen beschaffen, sofern die vom AG zur Verfügung gestellten nicht ausreichen.
Soweit nicht für bestimmte Bauleistungen (z.B. Bedarfsleistungen) oder verschiedene Lose das Einrichten der Baustelle als besonderer Ansatz enthalten ist, umfasst die Pauschale die Vergütung der Baustelleneinrichtung für sämtliche Abschnitte des Leistungsverzeichnisses.
Menge: 1,000 psch

**1.1.20 Vorhaltung, Betrieb und Unterhaltung**
*** Pauschalposition
Vorhaltung, Betrieb und Unterhaltung sämtlicher in der Vorposition beschriebenen Geräte, Anlagen, Einrichtungen und dergleichen.
Die Auszahlung der Pauschale erfolgt prozentual entsprechend dem Baufortschritt.
Menge: 1,000 psch

**1.1.30 Baustelle von allen Geräten räumen**
*** Pauschalposition
Baustelle räumen von sämtlicher in der Vorposition beschriebenen Geräten, Anlagen, Einrichtungen und dergleichen.
Benutzte Flächen und Wege entsprechend dem ursprünglichen Zustand unter Wahrung der landschaftlichen Belange ordnungsgemäß herrichten.
Verunreinigungen sind zu beseitigen.
Menge: 1,000 psch

*Hinweis: Kontrollen Verkehrssicherung*
Der in der verkehrsrechtlichen Anordnung benannte Verantwortliche oder dessen Beauftragter muss bei Arbeitsstellen von längerer Dauer mindestens zweimal täglich (bei Tagesanbruch und nach Eintritt der Dunkelheit [z.B. Warnleuchten, Retroreflexion von Verkehrsschildern, Markierungen und Leitelementen]), an arbeitsfreien Tagen mindestens einmal täglich sowie zusätzlich unverzüglich nach einem Unwetter oder Sturm die Arbeitsstelle kontrollieren. Der Zeitpunkt der Kontrolle ist aufzuzeichnen.
Der Aufwand ist in die jeweiligen Positionen der Verkehrssicherung einzukalkulieren.

**1.1.40 Verkehrssicherung - Vollsperrung**
*** Pauschalposition
Einrichtungen zur Verkehrssicherung und Verkehrsregelung nach StVO, ZTV-SA und RSA bei Bauarbeiten auf einbahnigen Straßen aufbauen, vorhalten, instandhalten und betreiben, umsetzen und abbauen.
60 v.H. der Pauschale werden nach betriebsfertigem Aufbau, der Rest nach Abbau der Verkehrssicherungseinrichtungen abgerechnet.
Die Kennzeichnung, Verkehrsführung und Verkehrsregelung erfolgt für alle Zufahrtmöglichkeiten des Baustellenbereiches in Anlehnung an den Regelplan BI/15 Sperrung einer Straße.
Die Sperrung ist entsprechend den zwei Bauabschnitten auszuführen.
Menge: 1,000 psch

**1.1.50 Bauzaun aufstellen**
Bauzaun nach Angaben des AG aufstellen
einschließlich der erforderlichen Tore, vorhalten, instandhalten und entfernen.
Zaunhöhe über Gelände: mindestens 2,00 m.
Zaun aus Fertigteilen einschließlich Bauzaufüßen.
Menge: 220,000 m

**1.1.60 Bauzaun umsetzen**
vorhandenen Bauzaun nach Angabe des AG im Baustellenbereich umsetzen.
Menge: 580,000 m

**1.1.70 Vom AG übergebene Grenzsteine sichern**
Vom AG übergebene Grenzsteine sichern,
während der Bauarbeiten beschädigte Grenzpunkte sind auf Kosten des AN durch einen öffentlich bestellten Vermessungsingenieur wiederherzustellen.
Menge: 52,000 Stck

**1.1.80 Grundstückszufahrten provisorisch herstellen**
provisorische Zufahrten zu den Anliegergrundstücken aus dem Frostschutzmaterial der Fahrbahn in Längen bis ca. 5 m je Zufahrt herstellen, während der Gesamtbauzeit instandhalten und zurückbauen.
Menge: 17,000 Stck

**1.1.90 Digitales Aufmaß**
Digitale Bestands- und Abrechnungspläne herstellen.

Es sind sämtliche Flächenbefestigungen wie Pflaster- und Asphaltflächen, Randeinfassungen wie Borde und Rinnen, Einbauten wie Straßenleuchten, Schachtabdeckungen, Straßenabläufe, Schieber- und Hydrantenkappen vermessungstechnisch aufzunehmen.
Ein Auszug aus dem digitalen Kataster wird zur Verwendung als Hintergrund bauseits zur Verfügung gestellt.

Für alle Punkte gilt folgender Rahmenbezug:
Lage: ETRS89/UTM-Abbildung
Höhe: Normalhöhennull (NHN) im DHHN2016 (Deutsches Haupthöhennetz, Realisierung von 2016).

Berechnung der dreidimensionalen Koordinaten aus den Meßwerten.
Abrechnungszeichnung im Maßstab 1:250 aus den o.g. Koordinaten herstellen, einschließlich Darstellung der unterschiedlichen Befestigungsarten, Randbefestigungen sowie Einbauten.
Alle Flächen- und Längen sind aus den gemessenen Koordinaten zu berechnen.

Für die Übernahme ins GIS sind die Flächen wie z.B. Pflasterflächen, Asphaltflächen, Grünflächen usw. und die Linien wie z.B. Bordsteine, Rinnensteine usw. als flächenhafte Objekte (geschlossene 3D-Polylinien) mit NHN-Höhen anzulegen.
Die Punktobjekte (wie Schachtdeckel, Schieber, Verkehrszeichen und Straßenleuchten) sind mit Lage- und Höhenkoordinaten anzulegen.

Ferner sind für die Übernahme ins GIS die einzelnen aufgenommenen Objekte in bestimmten vorgegebenen Layern abzulegen.
Hierzu wird vom AG eine Tabelle mit der Benennung der Layer sowie eine DWG-Datei (Layer-Template) mit den angelegten Layern für Punkt-, Linien- und Flächenarten übergeben.
Davon abweichende Layerbezeichnungen sind nicht zulässig.
Zusätzliche Layer, die nicht ins GIS übernommen werden, sind zulässig.

Abrechnungspläne sind in jeweils zweifacher Papierausfertigung,  Farbausdruck, Maßstab 1:250, jeweils ein Plansatz für Längen und Flächen,
sowie als DWG- und PDF-Dateien per E-Mail oder auf Datenträger zu übergeben.

Abgerechnet wird die Summe der neu hergestellten bzw. angepassten Flächenbefestigungen.
Menge: 4850,000 m2

**1.1.100 Wartungen Pflasterfugen**
Jährliche Wartungen von Pflasterfugen innerhalb des Gewährleistungszeitraums.
Gras- und Kräuterbewuchs einschließlich Wurzeln entfernen.
Geeigneten Fugenfüllstoff auf das Pflaster aufbringen, in die Fugen einschlämmen, bis die Fugen vollgefüllt sind. Das überschüssige Material ist sofort zu entfernen.
Die Wartungen sind jeweils auf sämtlichen Pflasterflächen der Baumaßnahme durchzuführen.
Der AG ist unmittelbar nach jeder Durchführung der Wartungen zu informieren.
Menge: 4,000 Stck

#### Untertitel 1.2 Freilegungsarbeiten

**1.2.10 Auskofferung Fahrbahn, Parkstände und Zufahrten**
Boden der Homogenbereiche B1 und B2 für die Fahrbahn, die Parkstände und Zufahrten ausheben, laden und abfahren.
Feinplanum mit +/- 1 cm Genauigkeit profilgerecht herstellen und entsprechend ZTVE-StB verdichten.
Das fertige Feinplanum darf nicht wieder befahren werden.
Die Frostschutzschicht darf erst eingebaut werden, wenn das Planum von der Bauleitung abgenommen worden ist.
Der gesamte Boden ist abzufahren.
Abrechnung nach Abtragsprofilen.
Das Aufmaß der Bodenmassen hat rechtzeitig und gemeinsam mit der Bauleitung zu erfolgen.
Menge: 1610,000 m3

**1.2.20 Geh- und Radwegauskofferung**
Boden der Homogenbereiche B1 und B2 der Oberflächenbefestigung und des vorhandenen Unterbaus ausheben, laden und abfahren.
In Geh-, Radwegen und Nebenanlagen.
Aushubtiefe bis 40 cm
Ausgehobenen Boden abfahren.
Feinplanum mit +/- 1 cm Genauigkeit herstellen und entsprechend ZTVE-StB verdichten.
Menge: 330,000 m3

**1.2.30 Baumstandort auskoffern**
Boden der Homogenbereiche B1 und B2 der Fahrbahnbefestigung und des vorhandenen Unterbaus ausheben, laden und abfahren.
Für Baumstandorte profilgerecht bis 1,00 m Stärke,
einschließlich Herstellung des Feinplanums mit +/- 1 cm Genauigkeit der Sollhöhe .
Bei Einzelbeeten erfolgt die Vergütung für die von den Rückseiten der Bordsteine eingefasste Pflanzbeetfläche.
Innerhalb von größeren Grünflächen sind 3,0 m x 3,0 m pro Baumstandort einzubauen.
Menge: 450,000 m2

**1.2.40 Strauchstandort auskoffern**
Boden der Homogenbereiche B1 und B2 der Fahrbahnbefestigung und des vorhandenen Unterbaus ausheben, laden und abfahren.
Für Strauchstandorte profilgerecht bis 0,50 m Stärke,
einschließlich Herstellung des Feinplanums mit +/- 1 cm Genauigkeit der Sollhöhe.
Bei Einzelbeeten erfolgt die Vergütung für die von den Rückseiten der Bordsteine eingefasste Pflanzbeetfläche.
Innerhalb von größeren Grünflächen sind 2,0 m x 2,0 m pro Strauchstandort einzubauen.
Menge: 20,000 m2

**1.2.50 Vorh. Asphaltbefestigung 15 cm tief einschneiden**
Vorhandene Asphaltbefestigung bis im Mittel 15 cm tief scharfkantig anschneiden und die unteren Bereiche gerade abstemmen.
Die verbleibende Fahrbahn darf bei den Stemmarbeiten nicht angehoben werden.
Menge: 50,000 m

**1.2.60 Bituminöse Befestigung aufnehmen, Zulage**
Bituminöse Befestigung aufnehmen, aufladen, abfahren und zur Wiederverwertung einer Mischanlage zuführen.
Dicke der bituminösen Befestigung bis im Mittel 8 cm.
Als Zulage zur Fahrbahnauskofferung.
Menge: 2210,000 m2

*Hinweis: Teerbelastetes Material*
Der beigefügte Bericht zu bodentechnischen Untersuchungen zeigt eine Schadstoffbelastung bezüglich Teer/PAK über 25 mg/kg.
Das aufgenommene Material wird Eigentum des Auftragnehmers, so dass es vom AN als Abfallerzeuger und -besitzer entsprechend den Vorgaben des Kreislaufwirtschaftsgesetzes (KrWG) und der Nachweisverordnung (NachV) im elektronischen Nachweisverfahren (eANV) fachgerecht verwertet/entsorgt werden muss.
Für den Transport ist das Begleitscheinverfahren gemäß NachwV zu berücksichtigen. Der Verbleib des Materials ist durch Annahmeerklärung nachzuweisen. Der Mengennachweis ist über die Tonnage auf Grundlage der Wiegekarten zu erbringen.
Für sein Register sind dem AG Ausdrucke der Formblätter DEN, VE, AE und aller Begleitscheine des zugehörigen Entsorgungsnachweises zu übergeben.
Die Aufwendungen sind in die Position "Teerhaltige Straßenbefestigung" einzurechnen.

**1.2.70 Teerh. Straßenbefestigung laden, fördern, entsorgen**
Teerhaltigen Abfall aufnehmen, laden, fördern, transportieren und entsorgen.
Art und Menge der Belastung nach Unterlagen des AG.
Abfall = Kohlenteerhaltige Bitumengemische
Abfallschlüssel Nr. " 17 03 01 "
Gebühren und Verwertungs-/Entsorgungskosten sind einzurechnen.
Nachweis führen.
Als Zulage zum Asphaltaufbruch.
Menge: 340,000 to

**1.2.80 Vorh. STS bzw. FSS aufnehmen und lagern**
Vorhandene ungebundene Trag- bzw. Frostschutzschicht bestehend aus gebrochenem Mineralgemisch getrennt vom übrigen Aushub profilgerecht lösen und im Baustellenbereich lagern.
Schichtstärken im Mittel: .............. cm
Abrechnung nach Abtragsprofilen.
Als Zulage zur Fahrbahnauskofferung.
Menge: 180,000 m3

*Hinweis: Kontaminiertes RC-Material*
Der beigefügte Bericht zu bodentechnischen Untersuchungen zeigt eine Kontamination des RC-Materials über die Klasse RC-3
Das aufgenommene Material wird Eigentum des Auftragnehmers, so dass es vom AN als Abfallerzeuger und -besitzer entsprechend den Vorgaben des Kreislaufwirtschaftsgesetzes (KrWG) und der Nachweisverordnung (NachV) im elektronischen Nachweisverfahren (eANV) fachgerecht verwertet/entsorgt werden muss.
Für den Transport ist das Begleitscheinverfahren gemäß NachwV zu berücksichtigen. Der Verbleib des Materials ist durch Annahmeerklärung nachzuweisen. Der Mengennachweis ist über die Tonnage auf Grundlage der Wiegekarten zu erbringen.
Für sein Register sind dem AG Ausdrucke der Formblätter DEN, VE, AE und aller Begleitscheine des zugehörigen Entsorgungsnachweises zu übergeben.
Die Aufwendungen sind in die Position "RC-Material >RC-3, als Zulage" einzurechnen.

**1.2.90 RC-Material >RC-3, als Zulage**
Vorhandenes RC-Material mit chemischer Belastung größer RC-3  profilgerecht lösen, in Eigentum des AN übernehmen und auf eine Deponie abfahren.
Abfall = "Boden und Steine mit Ausnahme derjenigen,
die unter 17 05 03 fallen"
Abfallschlüssel Nr. " 17 05 04"
Es sind die Mehrkosten gegenüber der Abfuhr und Wiederverwertung von unbelastetem Material zu kalkulieren.
Zu Art und Menge der chemischen Belastung siehe Bericht über Baugrunduntersuchungen.
Mittlere Stärke der chemisch belasteten Schicht ...... cm.
Abrechnung nach Abtragsprofilen.
Die belasteten Auffüllungen sind getrennt von unbelastetem Boden und von Auffüllungen mit anderer Belastung aufzunehmen. Der zusätzliche Aufwand für das getrennte Aufnehmen ist einzukalkulieren.
Als Zulage zur Fahrbahnauskofferung.
Menge: 690,000 to

**1.2.100 Vorh. RC-Material zwischenlagern, als Zulage**
Vorhandenes RC-Material auf Anordnung des AG transportieren, im Baustellenbereich zwecks chemischer Analyse zwischenlagern, wieder aufnehmen und laden.
Das für den Baustellenbetrieb erforderliche Transportieren und Zwischenlagern von Materialien werden nicht gesondert vergütet und sind in die Positionen einzurechnen.
Abrechnung nach Abtragsprofilen.
Als Zulage zur Fahrbahnauskofferung.
Menge: 30,000 m3

**1.2.110 Bodenmaterial BM-F1, als Zulage**
Vorhandenes, chemisch belastetes Bodenmaterial der Klasse BM-F1 abfahren.
Es sind die Mehrkosten gegenüber der Abfuhr und Wiederverwertung von unbelastetem Material zu kalkulieren.
Zu Art und Menge der chemischen Belastung siehe Bericht über Baugrunduntersuchungen.
Die belasteten Auffüllungen sind getrennt von unbelastetem Boden und von Auffüllungen mit anderer Belastung aufzunehmen. Der zusätzliche Aufwand für das getrennte Aufnehmen ist einzukalkulieren.
Abrechnung nach Abtragsprofilen.
Als Zulage zur Bodenabfuhr.
Menge: 1160,000 to

**1.2.120 Bodenmaterial BM-F2, als Zulage**
Vorhandenes, chemisch belastetes Bodenmaterial der Klasse BM-F2 abfahren.
Es sind die Mehrkosten gegenüber der Abfuhr und Wiederverwertung von unbelastetem Material zu kalkulieren.
Zu Art und Menge der chemischen Belastung siehe Bericht über Baugrunduntersuchungen.
Die belasteten Auffüllungen sind getrennt von unbelastetem Boden und von Auffüllungen mit anderer Belastung aufzunehmen. Der zusätzliche Aufwand für das getrennte Aufnehmen ist einzukalkulieren.
Abrechnung nach Abtragsprofilen.
Als Zulage zur Bodenabfuhr.
Menge: 640,000 to

**1.2.130 Straßenabläufe ausbauen und abfahren**
Straßenabläufe vollständig ausbauen.
Erdarbeiten unterhalb der Leitungsanschlüsse im Boden der Homogenbereiche B1 und B2 ausführen.
Das Ausbauen von Rohrleitungen wird gesondert vergütet.
Straßenablauf aus Betonfertigteilen, Ausbautiefe ab Oberkante Aufsatz über 1,25 bis 1,75 m.
Das Aufbruchgut ist abzufahren.
Baugruben mit im Baustellenbereich lagerndem Boden verfüllen und fachgerecht verdichten.
Menge: 16,000 Stck

**1.2.140 Aufsätze von Straßenabläufen aufnehmen und abfahren**
Vorhandene Aufsätze von Straßenabläufen aufnehmen und abfahren.
Menge: 16,000 Stck

**1.2.150 Schachtabdeckungen aufnehmen und abfahren**
Vorhandene Schachtabdeckungen aufnehmen und abfahren.
Menge: 7,000 Stck

**1.2.160 Entwässerungsrohrleitungen bis DN 200 ausbauen und abfahren**
Entwässerungsrohrleitungen für Straßen- und Grundstücksentwässerung ausbauen und abfahren, einschließlich Erdarbeiten und Wasserhaltung bis 1,75 m mittlere Tiefe unter Geländeoberkante.
Rohrdurchmesser bis DN 200.
Anschlussstellen mittels entsprechenden Stopfen fachgerecht abdichten, einschließlich anteiliger Handschachtung.
Baugruben mit im Baustellenbereich lagerndem Boden verfüllen und fachgerecht verdichten.
Menge: 65,000 m

**1.2.170 Rinne 1-reihig aufnehmen und abfahren**
Rinne aus Betonpflastersteinen, bis 16 cm Breite einschließlich des Unterbetons aufbrechen.
Das Aufbruchgut ist abzufahren.
Als Zulage zur Fahrbahnauskofferung.
Menge: 660,000 m

**1.2.180 Rinne 2-reihig aufnehmen und lagern**
2-reihige Rinne aus Betonpflastersteinen, verschiedene
Abmessungen aufnehmen, säubern und im Baustellenbereich lagern,
Unterbeton aufbrechen, das Aufbruchgut ist abzufahren.
Als Zulage zur Fahrbahnauskofferung.
Menge: 40,000 m

**1.2.190 Rinne 30/30 aufnehmen und lagern**
Rinne aus Betonpflastersteinen 30/30, aufnehmen, säubern und im Baustellenbereich lagern,
Unterbeton aufbrechen, das Aufbruchgut ist abzufahren.
Als Zulage zur Fahrbahnauskofferung.
Menge: 15,000 m

**1.2.200 Betonsteinpflaster aufnehmen und lagern**
Betonsteinpflaster verschiedener Abmessungen aufnehmen, säubern und im Baustellenbereich lagern.
Als Zulage zur Fahrbahnauskofferung.
Menge: 150,000 m2

**1.2.210 Betonsteinpflaster aufnehmen und abfahren**
Betonsteinpflaster verschiedener Abmessungen aufbrechen.
Das Aufbruchgut ist abzufahren.
Als Zulage zur Fahrbahnauskofferung.
Menge: 540,000 m2

**1.2.220 Gehwegplatten 30/30 - 50/50 aufnehmen und lagern**
Vorhandene Gehwegplatten 30/30 bzw. 50/50 cm aufnehmen, säubern und im Baustellenbereich lagern.
Als Zulage zur Fahrbahnauskofferung.
Menge: 80,000 m2

**1.2.230 Gehwegplatten 30/30 - 50/50 aufnehmen und abfahren**
Gehwegplatten 30/30 bzw. 50/50 cm aufbrechen.
Das Aufbruchgut ist abzufahren.
Als Zulage zur Fahrbahnauskofferung.
Menge: 730,000 m2

**1.2.240 Tiefbordsteine Beton aufnehmen und abfahren**
Betontiefbordsteine, Abmessungen 6/20 bis 10/28 einschließlich Unterbeton und Rückenstütze aufbrechen.
Das Aufbruchgut ist abzufahren.
Als Zulage zur Fahrbahnauskofferung.
Menge: 650,000 m

**1.2.250 Hoch- oder Rundbordsteine Beton aufnehmen und lagern**
Hoch- oder Rundbordsteine aus Beton, Abmessungen 15/22 bis 18/30 aufnehmen, säubern und im Baustellenbereich lagern,
Unterbeton und Rückenstütze aufbrechen, das Aufbruchgut ist abzufahren.
Als Zulage zur Fahrbahnauskofferung.
Menge: 50,000 m

**1.2.260 Hoch- oder Rundbordsteine Beton aufnehmen und abfahren**
Hoch- oder Rundbordsteine aus Beton, Abmessungen 15/22 bis 18/30 einschließlich Unterbeton und Rückenstütze aufbrechen.
Das Aufbruchgut ist abzufahren.
Als Zulage zur Fahrbahnauskofferung.
Menge: 660,000 m

**1.2.270 Schutz angrenzende Bebauung, Zulage**
Aushub, Freilegungs- und Straßenbauarbeiten im Bereich der angrenzenden Bebauung wie Gebäude, Bauwerke, Mauern, Zäune und Einfriedungen.
Maßnahmen zum Schutz von Bordsteinen und Einfassungen, die eine Höhe von 30 cm über Geländeoberkante nicht überschreiten, sind einzukalkulieren und werden nicht gesondert vergütet.
Einzurechnen sind Maßnahmen zum Schutz der angrenzenden Bebauung, wie z. B. Handschachtung, Ausführung der Arbeiten mit kleineren Geräten, etc.
Abgerechnet wird nach laufendem Meter angrenzende Bebauung.
Als Zulage zur Fahrbahnauskofferung.
Menge: 220,000 m

**1.2.280 Baufeld von Grasbewuchs freimachen**
vorhandene Bewuchs bestehend aus Wildkräutern und Rasenansaaten nach Angabe des AG in Teilflächen abschieben und zu einer Kompostierungsanlage abfahren.
Die Kompostierung wird gesondert vergütet.
Menge: 900,000 m2

**1.2.290 Oberboden aufnehmen und in Mieten lagern**
Oberboden in Stärken von 20 bis 40 cm lösen, laden und im Baustellenbereich in Mieten lagern.
Abgerechnet wird nach Abtragsprofilen.
Menge: 60,000 m3

**1.2.300 Oberboden aufnehmen und abfahren**
Oberboden in Stärken von 20 bis 40 cm lösen, laden und abfahren.
Abgerechnet wird nach Abtragsprofilen.
Menge: 120,000 m3

**1.2.310 Verkehrsschilder und Pfosten aufnehmen und lagern**
Vorhandene Verkehrsschilder einschließlich Pfosten aufnehmen und im Baustellenbereich lagern.
Betonfundamente aufbrechen. Aufbruchgut ist abzufahren.
Menge: 8,000 Stck

**1.2.320 Sitzbank aufnehmen und abfahren**
Vorhandene Sitzbank einschließlich Fundamenten aufnehmen und abfahren.
Menge: 1,000 Stck

**1.2.330 Abfalleimer aufnehmen und abfahren**
Vorhandenen Abfallsammelbehälter einschließlich Fundamenten aufnehmen und abfahren.
Menge: 1,000 Stck

**1.2.340 Hecken und Sträucher roden**
Hecken, Busch- und Strauchwerk  0,50 - 2,00 m hoch,
einschließlich der Bäume bis Durchmesser 9 cm, 1,00 m über Gelände gemessen,
mit Stubben roden und zu einer Kompostierungsanlage abfahren.
Die Kompostierung wird gesondert vergütet.
Menge: 210,000 m2

**1.2.350 Hecken und Sträucher schneiden**
Hecken, Busch- und Strauchwerk,  0,50 - 2,00 m hoch, fluchtgerecht schneiden.
Schnittgut zur Kompostierungsanlage abfahren.
Die Kompostierung wird gesondert vergütet.
Menge: 90,000 m

**1.2.360 Baumschutz**
Stammschutz durch Bohlenmantel einschließlich Polsterung herstellen und räumen.
Bohlenmantel 4cm stark, über 2 bis 2,5 m hoch, Mindestabstand vom Stamm 10 cm,
Der Mehraufwand für Freilegung, Herstellung der Sauberkeits- und Frostschutzschicht und Pflasterverlegung, wie Sicherung und Handschachtung ist in die Position einzurechnen.
Menge: 4,000 Stck

**1.2.370 Bäume, Durchm. 10 - 30 cm fällen**
Bäume, Durchmesser 10 - 30 cm, 1,00 m über Gelände gemessen, fällen, die Stubben roden und zu einer Kompostierungsanlage abfahren.
Entstehende Löcher sind mit nichtbindigem Boden zu verfüllen und zu verdichten.
Die Kompostierung wird gesondert vergütet.
Menge: 4,000 Stck

**1.2.380 Bäume, Durchm. 31 - 60 cm fällen**
Bäume, Durchmesser 31 - 60 cm, 1,00 m über Gelände gemessen, fällen, die Stubben roden und zu einer Kompostierungsanlage abfahren.
Entstehende Löcher sind mit nichtbindigem Boden zu verfüllen und zu verdichten.
Die Kompostierung wird gesondert vergütet.
Menge: 6,000 Stck

**1.2.390 Baumstubben, Durchm. 10 - 30 cm, roden**
Baumstubben, Durchmesser 10 - 30 cm, 1,00 m über Gelände gemessen, roden und zu einer Kompostierungsanlage abfahren.
Entstehende Löcher sind mit nichtbindigem Boden zu verfüllen und zu verdichten.
Die Kompostierung wird gesondert vergütet.
Menge: 2,000 Stck

**1.2.400 Baumstubben, Durchm. 31 - 60 cm, roden**
Baumstubben, Durchmesser 31 - 60 cm, 1,00 m über Gelände gemessen, roden und zu einer Kompostierungsanlage abfahren.
Entstehende Löcher sind mit nichtbindigem Boden zu verfüllen und zu verdichten.
Die Kompostierung wird gesondert vergütet.
Menge: 2,000 Stck

**1.2.410 Kompostierung von Grünabfällen**
Kosten für die Kompostierung von Grünabfällen der Bäume, Sträucher, Hecken, Stubben, Grasnarbe und Buschwerk.
Menge: 150,000 t

#### Untertitel 1.3 Kanalbau

*Hinweis: Kanalbau*
Allgemeines:
Für die Verlegung und Prüfung der Abwasserleitungen und -kanäle gilt die DIN EN 1610.
Die Rohre sind mittels Lasergerät lage- und höhenmäßig auszurichten.
Die Rohre sind schrittweise entsprechend der Einbaurichtung festzulegen.
Der Boden ist in der Leitungszone beiderseits der Rohre gleichzeitig einzubauen und zu verdichten.
Der Sand in den Zwickelbereichen ist sorgfältig von Hand zu verdichten.
In der Leitungszone und in der Hauptverfüllung ist der Boden in höchstens 30 cm starken Schichten einzubauen.

Es dürfen nur Schachtaufbauteile (Schachtringe, Schachthälse, Übergangs- und Abdeckplatten) mit werkseitig integriertem Dichtungs- und Lastabtragssystem eingebaut werden.
Schachthälse mit größerer Bauhöhe als 85 cm dürfen nicht verwendet werden.
Es dürfen nur Schachthälse mit eingezogenem bzw. zentrischem Einstieg eingebaut werden

Das Verfüllen der Baugrube durch Abkippen der Bodenmassen vom Lkw ist nicht zulässig.
Bei Verwendung von maschinellen Verdichtungsgeräten neben und über den Rohren ist die ZTV A-StB zu beachten.
Die Grabensohle darf durch die Arbeiten nicht nachteilig verändert werden.
Punktförmige Auflagerung der Rohrmuffen ist nicht zulässig. Hierfür müssen in der Grabensohle ggf. in geeigneter Weise Vertiefung hergestellt werden.
Die Verlege- und Montageanleitungen der Hersteller sind zu beachten.
Der durch diese Vorgaben entstehende Aufwand wird nicht gesondert vergütet und ist in die jeweiligen Positionen einzukalkulieren.

Die profil- und fachgerechte Herstellung und Verdichtung der Leitungszone (Rohrabdeckung in 30 cm Stärke, Seitenverfüllung, obere und untere  Bettungsschicht aus im Baustellenbereich lagerndem nichtbindigen Boden, in Baugrubenbreite) ist in die jeweiligen Positionen mit Lieferung und Einbau der Rohre einzukalkulieren.

Abrechnung:
Das Aufmaß des Aushubs und Einbaus von Boden und Auffüllungen hat rechtzeitig und gemeinsam mit dem AG zu erfolgen.
Wenn nicht vom AG anders festgestellt, gilt für die Abrechnung nachfolgender Positionen Folgendes:
Die Baugrubenbreiten werden in Anlehnung an die Mindestgrabenbreiten nach DIN EN 1610 als Einzelgräben wie folgt festgelegt:
Da 280 PE-HD - 1,00 m
DN 300 B - 1,15 m
DN 400 B - 1,25 m
DN 500 B - 1,35 m
DN 600 B - 1,50 m
DN 700 B - 1,75 m
DN 800 B - 1,90 m
DN 1000 B - 2,05 m
DN 1200 B - 2,40 m
DN 300 GFK - 1,15 m
DN 400 GFK - 1,15 m
DN 500 GFK - 1,25 m
DN 600 GFK - 1,35 m
DN 700 GFK - 1,75 m
DN 800 GFK - 1,90 m
DN 1000 GFK - 2,20 m
DN 1200 GFK - 2,50 m
Alle Werte verstehen sich zuzüglich Verbau.

Die Baugrubentiefe ist der Abstand vom Planum bzw. Unterkante Oberbodenabtrag bis Unterkante Baugrube.
Bei der Verlegung von Glocken- und Doppelmuffenrohren wird bei der Abrechnung ein Arbeitsraum für die Rohrverbindungen nicht berücksichtigt.
Die Breite des Aufbruchs der Oberflächenbefestigung ist die Mindestbaugrubenbreite nach DIN EN 1610 zuzüglich beidseitig 0,30 m.
Formstücke werden übermessen und als Zulage zu den Rohr- bzw. Leitungspositionen abgerechnet.

**1.3.10 Boden B1+B2 bis zu einer Tiefe von 2,5 m ausheben und wieder einbauen**
Boden der Homogenbereiche B1 und B2 für die Baugruben der Kanäle und Schachtbauwerke bis zu einer mittleren Baugrubentiefe von 0 - 2,5 m unter Oberbauplanum ausheben, laden, im Baustellenbereich zwischenlagern, wieder aufnehmen und als Hauptverfüllung nach Fertigstellung und Freigabe des Bauwerks profil- und fachgerecht einbauen und verdichten.
Der Verbau wird gesondert vergütet.
Abrechnung nach Abtragsprofilen.
Menge: 55,000 m3

**1.3.20 Bodenaushub in Handarbeit**
Boden der Homogenbereiche B1 und B2 in Handarbeit für  das Herstellen von Querschlägen zur Feststellung der Lage von Versorgungsleitungen in erforderlichen Breiten bis zu einer Tiefe von 1,75 m ausheben und wieder verfüllen und fachgerecht verdichten.
Als Zulage zu den Bodenaushubpositionen.
Menge: 10,000 m3

**1.3.30 Mauerwerk oder unbewehrten Beton abbrechen, Zulage**
Mauerwerk, unbewehrten Beton und schwer lösbaren Fels des Homogenbereiches X2 in verschiedenen Abmessungen der vorhandenen Mauern, Fundamente, Schachtbauteile o. ä., abbrechen einschließlich der erforderlichen Erdarbeiten sowie Verfüllen und Verdichten der Baugruben mit nichtbindigem Boden.
Das Aufbruchgut ist abzufahren.
Als Zulage zum Bodenaushub.
Menge: 10,000 m3

**1.3.40 Bewehrten Beton abbrechen, Zulage**
Bewehrten Beton in verschiedenen Abmessungen der vorhandenen Mauern, Fundamente, Schachtbauteile, o. ä., abbrechen einschließlich der erforderlichen Erdarbeiten sowie Verfüllen und Verdichten der Baugruben mit nichtbindigem Boden.
Das Aufbruchgut ist abzufahren.
Als Zulage zum Bodenaushub.
Menge: 3,000 m3

**1.3.50 Verbau Grabenverbaugerät**
Baugrubenwände einschließlich Baugruben der Bauwerke mit randgestütztem Grabenverbaugerät DIN EN 13331 beidseitig nach DIN 18303 und DIN EN 1610 verkleiden, den Verbau einschließlich der erforderlichen Aussteifungen vorhalten und zurückbauen.
Rückbau des Verbaus schrittweise beim Verfüllen.
Abgerechnet wird von 5 cm über Oberkante Gelände bis zur Baugrubensohle.
Die erforderliche Einspanntiefe ist einzukalkulieren.
Menge: 70,000 m2

**1.3.60 Abwasserhaltung Schacht 380**
Aufrechterhaltung der Vorflut für den zu erneuernden Schacht 380 nach Wahl des AN.
Vorhandene abwasserführende Kanäle und Leitungen nach Unterlagen des AG in und außerhalb der Baugruben während der Bauzeit abschnittsweise abfangen und das anfallende Abwasser schadlos ableiten.
Es sind Maßnahmen zur Störfallsicherung wie z. B. Pumpenredundanz, Durchlaufblase, Wasserstandsmelder, o. ä. einzurichten.
In den Einheitspreis sind die zusätzlichen Erdarbeiten, das jeweilige Aufstellen, Vorhalten, Betreiben, Umsetzen und Abbau der Pumpen, Umlegen der Leitungen und andere Erschwernisse bei der Baudurchführung.
Menge: 1,000 Stck

**1.3.70 Grundwasserabsenkung offene Wasserhaltung**
Grundwasserabsenkung der Baugruben bis zu einer Tiefe von 0,50 m unter Baugrubensohle mit einer offenen Wasserhaltung durchführen.
Aufbau, Vorhaltung, Betrieb, Überwachung, Umsetzen und Rückbau  der Anlage, bestehend aus Pumpen, Pumpensümpfen, Zu- und Ablaufleitungen und sonstigen erforderlichen Geräte der Anlage.
Betrieb von 0:00 - 24:00 Uhr einschließlich Sonn- und Feiertage.
Das Grundwasser ist schadlos abzuführen.
Abgerechnet wird pro Anschlussleitungsstrang.
Einzellängen der Leitungsstränge bis 10 m.
Menge: 5,000 Stck

**1.3.80 Grundwasserabsenkung Vakuumspülfilteranlage**
Grundwasserabsenkung der Baugruben bis zu einer Tiefe von 0,50 m unter Baugrubensohle mittels mit Filtersand ummantelten Vakuum-Tiefsaugbrunnen (OTO-Filter) durchführen.
Aufbau, Vorhaltung, Betrieb, Überwachung, Umsetzen und Rückbau der Anlage, bestehend aus Spülfiltern, Filterkies und Tonsperren, Saugschläuchen, Ringleitungen, Vakuumpumpen, Ablaufleitungen und sonstigen erforderlichen Geräten der Anlage.
Betrieb von 0:00 - 24:00 Uhr einschließlich Sonn- und Feiertage.
Das Grundwasser ist schadlos abzuführen.
Abgerechnet wird die Länge der Filterlanzengalerie in der Draufsicht.
Menge: 15,000 m

*Hinweis: Mauerwerksschächte*
Für Mauwerksschächte gelten folgende Vorgaben:
Schachtfundament (Sohlplatte) aus Stahlbeton C35/45, ca. 30 cm dick, mit Bewehrung gemäß statischen Erfordernissen, in ausgehobener Baugrube herstellen. Das Außenmaß des Fundaments ist ringsum 10 cm größer als das Außenmaß des aufsitzenden Schachtes.
Sauberkeitsschicht aus Beton C 15/20 nach DIN 1045-2 in 10 cm Stärke herstellen.
Das Schachtmauerwerk der Kanalschächte besteht aus Kanalklinker 1. Sorte gemäß DIN 4051. Mauerwerk unter Verwendung von Normal- und Radialsteinen in Zementmörtel MG III in handwerksgerechter Arbeit herstellen. Die Fugen der Innenflächen sind 1,5 cm tief auszuschneiden und mit Zementmörtel 1:1 sauber, bündig und glätt zu fugen.
Die Aussenflächen sind 2 cm stark in Zementmörtel 1:2 zu putzen, abzuziehen und mit der Stahlkelle zu glätten. Erdberührende Flächen zweimal mit kaltflüssigem, bituminösen Aufstrichmittel beschichten. Die einmündenden Rohre sind oberhalb des Auftritts mit sauber keilförmig zugehauenen Steinen einzufassen und zu verblenden. Dem Zementmörtel sind je 50 kg Zement, 10 kg Trass und 5 kg Sperrzusatz oder gleichwertige Mittel zuzusetzen.
Schachtabdeckplatte (mit  Einstiegsöffnung, lichte Weite 1,0 m) nach statischen Erfordernissen aus Stahlbeton C 35/45 mit Bewehrung gemäß Statik. Dicke mindestens 25 cm.
Schachtkonus (SH-M ), Schachtringe (SR) unterschiedlicher Bauhöhe, Fußauflagerring (FAR-M) und Ausgleichsringe (AR-V) auflegen.
Schachtsohle gemäß Schachtskizze mit dem entsprechenden Gefälle anlegen und aus Beton C 35/45 und HS-Zement herstellen.
Fachgerechte wasserdichte Einbindung der vorhandenen und der neuen Kanalrohre und Anschlussleitungen an den Schacht herstellen.
Einbau der Steigbügel nach DIN 19555 Form B, aus Edelstahl/PE WStNr. 1.4571 zum Eindübeln.
Statische Berechnung und Detailzeichnungen aufstellen.
Die Konstruktionszeichnungen sind dem AG rechtzeitig vor Baubeginn zur Zustimmung vorzulegen.

Die Mehraufwendungen für das Liefern und Einbau von Gelenkstücken gegenüber der Kanalrohrverlegung sind in die Position einzurechnen.
Erforderliche Mehrausschachtung, erfohrderlicher Mehrverbau, erforderliche Mehrverfüllung mit nichtbindigem Füllboden, sowie Laden und Abfahren des zusätzlich verdrängten Bodens gegenüber dem durchgehenden Kanalrohrgraben sind in die Position einzurechnen.
Die Erschwernisse für die Erd-, Kanal-, Verbau- und Wasser- und Abwasserhaltungsarbeiten aus dem vorhandenen Kanal sind in die Position einzurechnen.
Die Schachtabdeckung wird gesondert vergütet.

**1.3.90 Mauerwerksschacht**
Schachtbauwerk als Mauerwerksschacht auf dem vorhandenen Kanal gemäß Plan und Vorgaben des AG herstellen.
Abmessungen: DN 1500
Lichte Fläche: ca. 1,8 m2
Wandstärke: 36,5 cm

Hauptgerinne gekrümmt
Auftritt kämpferhoch aus Beton.
Gerinne aus Beton.
Zulauf 1:  DN 400 B
Zulauf 2:  DN 200 KG
Ablauf: DN 1100 B

Sohltiefe: ca. 2,1 m
Menge: 1,000 Stk

**1.3.100 Gelenkstücke DN 400 liefern und einbauen**
Gelenkstücke DN 400 B liefern und in die Baugruben im vorgeschriebenen Gefälle fachgerecht verlegen.
Menge: 3,000 m

**1.3.110 Rohrkupplung für DN 400 B einbauen**
Rohrkupplungen zur Verbindung von Rohrleitungen mit großen Durchmesserunterschieden bei gleicher Nennweite mit DIBt-Zulassung liefern und nach Herstellervorgaben fachgerecht montieren.
Dichtkörper aus EPDM
Fixierkorb aus Kunststoff
Spannbänder und Verschlüsse aus Edelstahl (V2A)
Reduktionsvorgang zentrisch gleichmäßig und separat auf jeder Seite der Rohrkupplung
Mindestabwinklung je Seite 3°
Anlage- und Dichtungsbereich beidseitig mindestens 60 mm.
Produkt: Funke VPC-Rohrkupplung oder gleichwertig
Für Betonrohre DN 400
Der Mehraufwand für das Freilegen der vorhandenen Leitung in anteiliger Handschachtung ist einzukalkulieren.
Menge: 2,000 Stck

**1.3.120 Rohrkupplung für Stz DN 150 einbauen**
Rohrkupplungen zur Verbindung von Rohrleitungen mit großen Durchmesserunterschieden bei gleicher Nennweite mit DIBt-Zulassung liefern und nach Herstellervorgaben fachgerecht montieren.
Dichtkörper aus EPDM
Fixierkorb aus Kunststoff
Spannbänder und Verschlüsse aus Edelstahl (V2A)
Reduktionsvorgang zentrisch gleichmäßig und separat auf jeder Seite der Rohrkupplung
Mindestabwinklung je Seite 3°
Anlage- und Dichtungsbereich beidseitig mindestens 60 mm.
Produkt: Funke VPC-Rohrkupplung oder gleichwertig
Für Steinzeugrohre DN 150
Der Mehraufwand für das Freilegen der vorhandenen Leitung in anteiliger Handschachtung ist einzukalkulieren.
Menge: 6,000 Stck

*Hinweis: PP-MD Rohre (KG2000)*
PP - MD Vollwandabwasserrohre aus Polypropylen, KG 2000 oder gleichwertig,  gemäß DIN EN 14758 -1 in erforderlichen Baulängen mit werkseitig eingelegter Lippendichtung
Einschließlich Gelenkstücken mit ca. 0,5 m Länge.

**1.3.130 Anschlussleitungen aus PP-MD für Reparaturen**
Anschlussleitungen der Hausanschlüsse fachgerecht herstellen.
Kunststoffrohre aus PP-MD (KG 2000) DN 160 liefern, entsprechend den Herstellerangaben verlegen und anschließen, einschließlich Verschlussteller.
Das Kürzen der einzelnen Baulängen wird nicht gesondert vergütet.Reststücke abfahren.
Die Länge der Anschlussleitung wird nach tatsächlicher eingebauter Länge einschließlich Formstücke abgerechnet.
Menge: 20,000 m

**1.3.140 Formteile PP-MD DN 160, Zulage**
Formstücke aus KG2000 (PP-MD), DN 160 liefern und verlegen.

Abrechnungsgrundlagen:
Muffenstopfen - Faktor 0,5
Bogen 15° - 45° - Faktor 1,0
Doppel-, Überschiebmuffe - Faktor 1,0
Abzweig D1 DN 160 45° - Faktor 1,5
Reduktion, exzentrisch D1 DN 160 Faktor 1,5
Anschluss an Steinzeugrohr-Muffe USM, Faktor 2,0

Als Zulage zu den entsprechenden Anschlussleitungen.
Menge: 15,000 Stck

**1.3.150 Schachtabdeckung rund Kl. D 400**
Schachtabdeckung rund, Klasse D 400 gemäß DIN EN 124 mit BEGU-Rahmen, mit Aufnahme für Einstiegshilfe liefern und einbauen.
Lichte Weite 605 mm, Bauhöhe 125 mm, mit dämpfenden Einlagen
Einbau mit einem kuststoffvergütetem, schnellhärtenden, säure- und laugenresistenten (3-10pH), frühhochfestem, frost- und tausalzbeständigem, ölfestem, schrumpffreien Fugenmörtel.
Einschließlich verzinktem Ringschmutzfänger mit Entlüfungsstutzen und Kreuzgestänge DIN 1221, schwere Ausführung.
Deckel aus Gusseisen, mit Spezialarretierungen und Lüftungsöffnungen, einschließlich Stadtwappen der Stadt Rheine und den Schriftzügen "Stadt Rheine" und "Stadtentwässerung"
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Menge: 7,000 Stck

**1.3.160 Schachtabdeckung in Asphalt versetzen, Bohrverfahren**
Vorhandene Schachtabdeckung mit Bohrverfahren versetzen.

Provisorische Schachtabdeckplatte mit eingebauter Reinigungs- und Zentrieröffnung liefern, auf Schacht auflegen und bis zum Einbau der Schachtabdeckung vorhalten.
Einschließlich Höhenanpassungen der Schachtabdeckplatte an die einzelnen Asphaltlagen.
Asphaltkernbohrung DN 850 mm zentriert zur Schachtöffnung durchführen und Bohrkern entsorgen.
Schachtabdeckungsrahmen säubern, ggf. entrosten, mit einer  Haftbrücke vorstreichen und in Mörtelbett (min. 15 mm) versetzen.
Mörtel kunststoffvergütet, schnellhärtend, schrumpffrei,  Druckfestigkeit mindestens 10N/mm² nach 30 Minuten, 50 N/mm² nach 7 Tagen
Arbeitsraum zwischen Bohrfuge und Schachtrahmen mit Gießmörtel, Qualität wie zuvor beschrieben, bis ca. 4 cm unter Oberkante Asphalt vergießen.
Einbau einer Oberfläche im Bereich des  Arbeitsraumes
(ca. 4 cm stark, plastoelastisch und wasserdicht mit einer Druckfestigkeit von ca. 10 N/mm², optisch angepaßt zur Asphaltfläche).
Menge: 7,000 Stck

**1.3.170 Kanalreinigung -Grundreinigung-**
Abwasserkanäle DN 400 bis 1.100
mittels Kombi-Saug- und Spülfahrzeug einschließlich Bedienungspersonal reinigen im Hochdruckstrahlverfahren, in einem Reinigungsgang,
Verschmutzungsgrad bis 25 %

Spülgut aufsaugen, Transport und Spülgutentsorgung ist mit einzukalkulieren.
Das erforderliche Spülwasser ist in die Einheitspreise mit einzu- rechnen.
Die Spülleistung ist dem Zustand des Kanals anzupassen.
Nach der Reinigung muss eine Sanierung bzw. einwandfreie Scha- denserkennung möglich sein.
Zur Reinigung darf kein Abwasser verwendet werden.

Anforderungen an das Spülfahrzeug:
-mind. 13 m3 Behälter
-Hochdruckpumpe 150 bar, 330 l/min
-1.500 m3/h Vakuumpumpe
-Saugschlauchlänge mind. 20 m,  (100/125 mm)
-Hochdruckschlauch mind. 250 m
-Saugtiefe bis 15 m
-Spezialdüsen

Die Abrechnungslängen sind die tatsächlichen Haltungslängen, die aus den beigefügten Lageplänen der öffentlichen Vermessung zu ermitteln sind.
Menge: 320,000 m

**1.3.180 Schacht reinigen**
Schacht / Bauwerk reinigen,
runder / eckiger Querschnitt, lichter Durchmesser bis 1,50 m,
durch Hochdruckspülverfahren im Rahmen der Grundreinigung,
Tiefe bis 4,0 m.
Räumgut zur Deponie transportieren und entsorgen.
Menge: 7,000 Stck

#### Untertitel 1.4 Straßenentwässerung

**1.4.10 Kanalanschlüsse Beton/PP DN 160**
Öffnung an Betonrohrkanal für Anschlussformstück DN 160 aus Polypropylen (PP)
System Rehau Awadock oder gleichwertig mittels Kernbohrgerät herstellen.
Innendurchmesser des Bohrloches ca. 20 cm, das genaue Maß ist den Herstellerunterlagen des Anschlusselements zu entnehmen.
Betonanschlussstutzen aus Polypropylen (PP) System Rehau Awadock oder gleichwertig bestehend aus konischer Einschraubkrone und Anschlussdichtung  liefern in die Bohrung montieren und einmessen.
Einschließlich Aufsuchen und Freilegung der vorhandenen Leitung mit anteiliger Handschachtung.
Als Zulage zu den Anschlussleitungen.
Menge: 8,000 Stck

**1.4.20 Kanalanschlüsse Beton/PP DN 200**
Öffnung an Betonrohrkanal für Anschlussformstück DN 200 aus Polypropylen (PP) System Rehau Awadock oder gleichwertig mittels Kernbohrgerät herstellen.
Innendurchmesser des Bohrloches ca. 26 cm, das genaue Maß ist den Herstellerunterlagen des Anschlusselements zu entnehmen.
Betonanschlussstutzen aus Polypropylen (PP) System Rehau Awadock oder gleichwertig bestehend aus konischer Einschraubkrone und Anschlussdichtung liefern in die Bohrung montieren und einmessen.
Einschließlich Aufsuchen und Freilegung der vorhandenen Leitung mit anteiliger Handschachtung.
Als Zulage zu den Anschlussleitungen.
Menge: 2,000 Stck

**1.4.30 Schachtanschlüsse PP DN 200**
Öffnung an Bestandsschacht für Anschlussformstück DN 200 aus Polypropylen (PP) System Rehau Awadock oder gleichwertig mittels Kernbohrgerät herstellen.
Innendurchmesser des Bohrloches ca. 26 cm, das genaue Maß ist den Herstellerunterlagen des Anschlusselements zu entnehmen.
Betonanschlussstutzen aus Polypropylen (PP) System Rehau Awadock oder gleichwertig bestehend aus konischer Einschraubkrone und Anschlussdichtung liefern in die Bohrung montieren und einmessen.
Einschließlich Freilegung des vorhandenen Schachts mit anteiliger Handschachtung.
Als Zulage zu den Anschlussleitungen.
Menge: 3,000 Stck

**1.4.40 Anschlussleitungen umklemmen**
Vorhandene am Mischwasserkanal eingebundene Rohrleitungen freilegen und aufnehmen, Anschlüsse aufbrechen.

Öffnungen im Betonrohr für Kanalanschlüsse mit Kunststoffrohr KG2000 DN 160, mittels Kernbohrgerät fachgerecht herstellen.
Innendurchmesser des Bohrloches ca. 20 cm, das genaue Maß ist den Herstellerunterlagen des Anschlusselements zu entnehmen.
Sattelstück zum seitlichen Anschluss von glattwandigen Kanalrohren DN/OD 160 an Beton- oder Stahlbetonrohre liefern und einbauen.
Sattelstück, z.B. Fabr. Rehau Awadock new generation oder gleichwertiger Art.
Anschlussleitungen der Straßenabläufe und Hausanschlüsse
Vollwandabwasserrohre aus KG2000 (PP-MD) DN 160,
auf einer Länge bis 1,50 m herstellen.
Übergangstück Steinzeug DN 150 auf KG2000 (PP-MD) liefern und an vorhandene Leitung einbauen.
Bodenaushub der Homogenbereiche B1 und B2  bis zu einer Tiefe von 3,5 m je Anschluss, Boden im Baustellenbereich lagern, nach Abnahme des Anschlusses durch den AG wieder verfüllen und gemäß ZTVE- StB verdichten.
Einschließlich Aufsuchen und Freilegung der vorhandenen Leitung mit anteiliger Handschachtung.
Der verdrängte Boden ist abzufahren.
Das Kürzen der einzelnen Baulängen wird nicht gesondert vergütet. Reststücke abfahren.
Menge: 2,000 Stk

**1.4.50 Reparaturabzweige**
Vorhandenen Kanal freilegen, trennen, aufbrechen und aufnehmen.
Das Aufbruchgut ist abzufahren.

Reparatur-Abzweig Steinzeug Hochlast DN 400/DN 150 liefern und fachgerecht einbauen.
Menge: 2,000 Stk

**1.4.60 Rohrkupplung für Steinzeug DN 400 einbauen**
Rohrkupplungen zur Verbindung von Rohrleitungen mit großen Durchmesserunterschieden bei gleicher Nennweite mit DIBt-Zulassung liefern und nach Herstellervorgaben fachgerecht montieren.
Dichtkörper aus EPDM
Fixierkorb aus Kunststoff
Spannbänder und Verschlüsse aus Edelstahl (V2A)
Reduktionsvorgang zentrisch gleichmäßig und separat auf jeder Seite der Rohrkupplung
Mindestabwinklung je Seite 3°
Anlage- und Dichtungsbereich beidseitig mindestens 60 mm.
Produkt: Funke VPC-Rohrkupplung oder gleichwertig
Für Steinzeugrohre DN 400
Der Mehraufwand für das Freilegen der vorhandenen Leitung in anteiliger Handschachtung ist einzukalkulieren.
Menge: 4,000 Stck

**1.4.70 Rohrkupplung für Steinzeug DN 150 einbauen**
Rohrkupplungen zur Verbindung von Rohrleitungen mit großen Durchmesserunterschieden bei gleicher Nennweite mit DIBt-Zulassung liefern und nach Herstellervorgaben fachgerecht montieren.
Dichtkörper aus EPDM
Fixierkorb aus Kunststoff
Spannbänder und Verschlüsse aus Edelstahl (V2A)
Reduktionsvorgang zentrisch gleichmäßig und separat auf jeder Seite der Rohrkupplung
Mindestabwinklung je Seite 3°
Anlage- und Dichtungsbereich beidseitig mindestens 60 mm.
Produkt: Funke VPC-Rohrkupplung oder gleichwertig
Für Steinzeugrohre DN 150
Der Mehraufwand für das Freilegen der vorhandenen Leitung in anteiliger Handschachtung ist einzukalkulieren.
Menge: 3,000 Stck

**1.4.80 Anschlussleitungen aus PP-MD B1+B2 bis 1,75 m**
Anschlussleitungen der Straßenabläufe und Hausanschlüsse einschließlich Erdarbeiten fachgerecht herstellen.
Kunststoffrohre aus PP-MD (KG 2000) DN 160 liefern, entsprechend den Herstellerangaben verlegen und anschließen, einschließlich Verschlussteller, Bodenaushub der Homogenbereiche B1 und B2  sowie Schotter
bis zu einer mittleren Tiefe von 1,75 m unter vorhandener GOK, Boden  im Baustellenbereich zwischenlagern, nach Abnahme des Anschlusses durch den AG wieder verfüllen und gemäß ZTVE- StB verdichten.
Einschließlich Lieferung  von nichtbindigem Boden der Gruppen SE, SW, bzw. SI nach DIN 18196 und Einbau in der Leitungszone.
Das Bodenmaterial muss mindestens die Anforderungen der EBV für die Klassen: BM-0, BM-0*, BM-F0* erfüllen.
Der verdrängte Boden ist abzufahren.
Die Tiefe wird von OK Planum der neuen Fahrbahn
gemessen. Das Kürzen der einzelnen Baulängen wird nicht gesondert vergütet. Reststücke abfahren.
Die Länge der Anschlussleitung wird nach tatsächlicher eingebauter Länge einschließlich Formstücke abgerechnet.
Menge: 110,000 m

**1.4.90 Anschlussleitungen DN 200, Zulage**
Anschlussleitungen herstellen wie vor, jedoch DN 200.
Als Zulage zur Position Anschlussleitungen
Menge: 30,000 m

**1.4.100 Bodenaustausch B2 bis 1,75 m, Zulage**
Nichtbindigen Boden für die Hauptverfüllung der Anschlussleitungen bis zu einer mittleren Tiefe von 1,75 m unter vorhandener GOK liefern.
Das Bodenmaterial muss mindestens die Anforderungen der EBV für die Klassen: BM-0, BM-0*, BM-F0* erfüllen.
Die Verfüllung der Baugrube ist in der entsprechenden Position der Anschlußleitungen bereits enthalten.
Eingeschlossen ist das Abfahren des unbrauchbaren Bodens des Homogenbereiches B2.
Die Abrechnung erfolgt nach Länge der Anschlussleitungen.
Als Zulage zu den Positionen Anschlussleitungen.
Menge: 110,000 m

**1.4.110 Bodenaushub in Handarbeit**
Boden der Homogenbereiche B1 und B2 in Handarbeit für  das Herstellen von Querschlägen zur Feststellung der Lage von Versorgungsleitungen in erforderlichen Breiten bis zu einer Tiefe von 1,75 m ausheben und wieder verfüllen und fachgerecht verdichten.
Als Zulage zu den Bodenaushubpositionen.
Menge: 10,000 m3

**1.4.120 Verbau Grabenverbaugerät bis 1,75m**
Baugrubenwände für Anschlussleitungen mit Grabenverbaugerät DIN EN 13331 beidseitig nach DIN 18303 und DIN EN 1610 verkleiden, den Verbau einschließlich der erforderlichen Aussteifungen vorhalten und zurückbauen.
Mittlere Tiefe der Anschlussleitungen bis 1,75 m unter vorhandener GOK.
Die erforderliche Einspanntiefe ist einzukalkulieren.
Rückbau des Verbaus schrittweise beim Verfüllen.
Abgerechnet wird nach der verbauten Länge der Baugrube für die Anschlussleitung.
Menge: 80,000 m

**1.4.130 kreuzende Leitungen und Leitungspakete sichern, bis 50 cm**
Kreuzende Leitungen und Leitungspakete aus Ver- und Entsorgungsleitungen, Schutzrohre, Kabel, etc. von Hand freilegen, mit Anschlussleitungen unterfahren und während der Bauarbeiten nach den Vorschriften der Ver- und Entsorgungsunternehmen sichern.
Breite bis 50 cm.
Kreuzungswinkel über 30° bis 90°
In die Position sind die Erschwernisse für Baugrubenverbau, Aushub und Verfüllung, Rohrverlegung, Wasserhaltung, usw. einzurechnen.
Desweiteren sind die Erschwernisse für seitliches Verfüllen und Verdichten aus den kreuzungsfreien Bereichen der Baugrube heraus einzukalkulieren.
Anschlussleitung bis DN 200 PP-MD
Menge: 10,000 Stck

**1.4.140 kreuzende Leitungspakete sichern, über 50 cm bis 150 cm**
Kreuzende Leitungspakete aus Ver- und Entsorgungsleitungen, Schutzrohre, Kabel, etc. von Hand freilegen, mit Anschlussleitungen unterfahren und während der Bauarbeiten nach den Vorschriften der Ver- und Entsorgungsunternehmen sichern.
Breite über 50 cm bis 150 cm.
Kreuzungswinkel über 30° bis 90°
In die Position sind die Erschwernisse für Baugrubenverbau, Aushub und Verfüllung, Rohrverlegung, Wasserhaltung, usw. einzurechnen.
Desweiteren sind die Erschwernisse für seitliches Verfüllen und Verdichten aus den kreuzungsfreien Bereichen der Baugrube heraus einzukalkulieren.
Anschlussleitung bis DN 200 PP-MD
Menge: 5,000 Stck

**1.4.150 Längs verlaufende Ver- und Entsorgungsleitungen sichern**
Längs verlaufende Ver- und Entsorgungsleitungen, Schutzrohre, Kabel, etc. von Hand freilegen, unterfahren und während der Bauarbeiten nach den Vorschriften der Ver- und Entsorgungsunternehmen
sichern.
In die Position sind die Erschwernisse für Baugrubenverbau, Aushub und Verfüllung, Rohrverlegung, Wasserhaltung, usw. einzurechnen.
Leitungsdurchmesser außen bis 200 mm.
Kreuzungswinkel bis 30°
Mehrere Leitungen auf einer Breite von 0,50 m werden mit der einfachen Länge abgerechnet.
Menge: 40,000 m

**1.4.160 Grundwasserabsenkung offene Wasserhaltung**
Grundwasserabsenkung der Baugruben der Anschlussleitungen bis zu einer Tiefe von 0,50 m unter Baugrubensohle mit einer offenen Wasserhaltung durchführen.
Aufbau, Vorhaltung, Betrieb, Überwachung, Umsetzen und Rückbau  der Anlage, bestehend aus Pumpen, Pumpensümpfen, Zu- und Ablaufleitungen und sonstigen erforderlichen Geräte der Anlage.
Betrieb von 0:00 - 24:00 Uhr einschließlich Sonn- und Feiertage.
Das Grundwasser ist schadlos abzuführen.
Abgerechnet wird pro Anschlussleitungsstrang.
Einzellängen der Leitungsstränge bis 10m.
Menge: 15,000 Stck

**1.4.170 Grundwasserabsenkung Vakuumspülfilteranlage**
Grundwasserabsenkung der Baugruben für Anschlussleitungen bis zu einer Tiefe von 0,50 m unter Baugrubensohle mit einer Vakuumspülfilteranlage durchführen.
Aufbau, Vorhaltung, Betrieb, Überwachung, Umsetzen und Rückbau der Anlage, bestehend aus Spülfiltern, Filterkies und Tonsperren, Saugschläuchen, Ringleitungen, Vakuumpumpen, Ablaufleitungen und sonstigen erforderlichen Geräten der Anlage.
Betrieb von 0:00 - 24:00 Uhr einschließlich Sonn- und Feiertage.
Das Grundwasser ist schadlos abzuführen.
Abgerechnet wird pro Anschlussleitungsstrang.
Einzellängen der Leitungsstränge bis 10m.
Menge: 15,000 Stck

**1.4.180 Formteile PP-MD DN 160, Zulage**
Formstücke aus KG2000 (PP-MD), DN 160 liefern und verlegen.

Abrechnungsgrundlagen:
Muffenstopfen - Faktor 0,5
Bogen 15° - 45° - Faktor 1,0
Doppel-, Überschiebmuffe - Faktor 1,0
Abzweig D1 DN 160 45° - Faktor 1,5
Reduktion, exzentrisch D1 DN 160 Faktor 1,5
Anschluss an Steinzeugrohr-Muffe USM, Faktor 2,0

Als Zulage zu den entsprechenden Anschlussleitungen.
Menge: 60,000 Stck

**1.4.190 Formteile PP-MD DN 200, Zulage**
Formstücke aus KG2000 (PP-MD), DN 200 liefern und verlegen.

Abrechnungsgrundlagen:
Muffenstopfen - Faktor 0,5
Bogen 15° - 45° - Faktor 1,0
Doppel-, Überschiebmuffe - Faktor 1,0
Abzweig D1 DN 200 45° - Faktor 1,5
Reduktion, exzentrisch D1 DN 200 Faktor 1,5
Anschluss an Steinzeugrohr-Muffe USM, Faktor 2,0

Als Zulage zu den entsprechenden Anschlussleitungen.
Menge: 15,000 Stck

**1.4.200 Straßenabläufe aus Kunststofffertigteilen (MW-Kanal)**
Straßenablauf analog DIN 4052 aus Kunststoffbauteilen lastentkoppelt, teleskopier- und drehbar, mit horizontalen und vertikalen Versteifungs- und Verankerungsrippen, durch integrierte verschiebesichere EPDM-Lippendichtung wasserdicht bis 0,5 bar herstellen analog DIN 4030.
Oberteile kompatibel zu Aufsatz Combipoint PP oder gleichwertig mit umlaufender Tropfkante aus Gusseisen sowie EPS-Combischalungshilfe für die Ausbildung des Betonauflagers des Aufsatzes und Einlegen in Aufsatzrahmen gegen Schmutzeintrag in der Bauphase.
Ablauf bestehend aus:
PP-Boden
Bauteil Nr. 2a, rund, drehbar, ohne Stutzen für Ausführung Nassschlamm, Gewicht: 2,6 kg, Bauhöhe: 35cm,
PP-Zwischenteil
2 x Bauteil 3 mit Stutzen DN/OD 160, zulässige Abwinklung zum Unterteil bis 10%, Gewicht: 2,8 kg, Bauhöhe: 35cm, Einsteckmaß 280 +/- 10mm
PP Konus
Bauteil 11 mit EPDM-Dichtung, zulässige Abwinklung zum Zwischenteil bis 10%, Gewicht: 2,6 kg, Bauhöhe: 35cm,.

Bauteile unter Beachtung der Herstellerangaben fachgerecht einbauen und funktionsfähig anschließen einschließlich der Bögen und T-Stücke DN 160 sowie Gummistopfen mit Öse für die Reinigungsöffnung DN 160 und der erforderlichen Erdarbeiten im Boden der Homogenbereiche B1 und B2.
Auflager aus Beton C 12/15, 20 cm stark für Bodenteil und Aufsatz.
Einsteckmaß 270 +/-30mm
Aushub im Baustellenbereich lagern und nach Herstellung des Ablaufes in die Baugrube einbauen und verdichten. Der verdrängte Boden ist einer Wiederverwertung zuzuführen.
Menge: 20,000 Stck

**1.4.210 Aufsatz für Straßenablauf 300x500 Pultform**
Aufsatz  300 x 500 Pultform Klasse D400 entsprechend DIN EN 124 und E DIN 1229 mit umlaufender Tropfkante aus Gusseisen zur Aussteifung des Ablaufkörpers, Rahmenaußenmaße 300 x 524
mit Vorformung für Bauzeitentwässerung,
Bauhöhe 100mm,
Rahmen aus Gusseisen mit Eimerauflage mit Dämpfungseinlage
Rost aus Gusseisen komplett herausnehmbar, ohne Scharnier, schwere Ausführung,
einschließlich des verzinkten Schlammeimers nach DIN 4052-C3
Schlitzweite 37,5 mm
Einlaufquerschnitt ca. 600 cm²
Gewicht ca. 54kg,
Produkt ACO - Combipoint PF oder gleichwertig
Menge: 20,000 Stck

**1.4.220 Dokumentation Anschlussleitungen**
Dokumentation der Herstellung der Anschlussleitungen.
Bei der Herstellung von Anschlussleitungen ist ein Rohrfolgeplan zu erstellen. Dieser beinhaltet die Stationierung und die Anschlusshöhe am Hauptkanal und an der Grundstücksgrenze in m ü NN. Die Formstücke (Bögen, Übergänge, etc.) sind unter Angabe der Gradzahl und ihrer Richtung (Rohrlage) im Rohrfolgeplan und in digitaler Bildform zu dokumentieren.
Auf dem Bild ist die Haus-Nr. bzw. Nummer des Straßenablaufs (z. B. Pappe mit Beschriftung) darzustellen, für das der Anschluss hergestellt worden ist.
Diese Unterlagen sind dem AG zeitnah, spätestens jedoch eine Woche nach Fertigstellung der jeweiligen Anschlussleitung zur Verfügung zu stellen.
In diese Position sind sämtliche Aufwendungen zur Durchführung und Erstellung in einem Datenformat mit einzureichen.

Bei Nichterbringung der Leistung behält sich der AG vor, die Leistung nachträglich durch eine von ihm beauftragte Firma mittels Kamera- und Ortungssystem erbringen zu lassen und diese Aufwendungen dem AN vollständig in Rechnung zu setzen, unabhängig vom angebotenen Einheitspreis dieser Position.
Menge: 20,000 Stck

**1.4.230 vorh. 1-reihige Rinne 16 / 16 / 14 cm setzen**
1-reihige Rinne aus im Baustellenbereich lagernden Betonpflastersteinen, Profil 16/16/14 cm flucht- und höhengerecht setzen, nach dem Versetzen mit Traßzementmörtel einschlämmen und vor Abbinden des Mörtels reinigen.
Einschließlich Unterbeton in 20 cm Stärke, ggf. Rückenstützen in 15 cm Stärke und Bewegungsfugen.
Eingeschlossen in den Einheitspreis ist die Lieferung aller erforderlichen  Materialien sowie aller Nebenarbeiten.
Der Bodenaushub und die Abfuhr des verdrängten Bodens, sowie das Herstellen des Planums, wird gesondert vergütet.
Das Rinnengefälle muss mindestens 0,30 % betragen.
Kommt dieses Gefälle natürlich nicht zustande, so ist die Rinne dementsprechend zu ziehen.
Menge: 80,000 m

**1.4.240 1-reihige Rinne 16/16/14 cm liefern und setzen**
1-reihige Rinne aus Betonpflastersteinen gemäß DIN EN 1338 DI,
lt. DIN Profil 16/16/14 cm liefern und flucht- und höhengerecht setzen, nach dem Versetzen mit Traßzementmörtel einschlämmen und vor Abbinden des Mörtels reinigen.
Einschließlich Unterbeton in 20 cm Stärke, ggf. Rückenstützen in 15 cm Stärke und Bewegungsfugen.
Eingeschlossen in den Einheitspreis ist die Lieferung aller erforderlichen Materialien sowie aller Nebenarbeiten.
Der Bodenaushub und die Abfuhr des verdrängten Bodens sowie das Herstellen des Planums wird gesondert vergütet.
Das Rinnengefälle muss mindestens 0,30 % betragen.
Kommt dieses Gefälle natürlich nicht zustande, so ist die Rinne dementsprechend zu ziehen.
Menge: 550,000 m

**1.4.250 2-reihige Rinne 16/16/14 cm liefern und setzen**
2-reihige Rinne aus Betonpflastersteinen,
gemäß DIN EN 1338 KDI Profil 16/16/14 cm liefern und flucht- und höhengerecht setzen, nach dem Versetzen mit Traßzementmörtel einschlämmen und vor Abbinden des Mörtels reinigen.
Einschließlich Unterbeton in 20 cm Stärke, ggf. Rückenstützen in 15 cm Stärke und Bewegungsfugen.
Eingeschlossen in den Einheitspreis ist die Lieferung aller erforderlichen Materialien sowie aller Nebenarbeiten.
Der Bodenaushub und die Abfuhr des verdrängten Bodens sowie das Herstellen des Planums wird gesondert vergütet.
Das Rinnengefälle muss mindestens 0,30 % betragen.
Kommt dieses Gefälle natürlich nicht zustande, so ist die Rinne dementsprechend zu ziehen.
Menge: 60,000 m

**1.4.260 Rinnen im Bogen setzen, Zulage**
Versetzen von Rinnen, 1- bis 3-reihig, im Bogen.
Als Zulage zu den Rinnenpositionen.
Menge: 160,000 m

**1.4.270 1 r. Rinne bis 16 cm auf Passmaß trennen**
1-reihige Rinne bis 16 cm auf Passmaß trennen.
Menge: 60,000 Stck

**1.4.280 2 r. Rinne 16/16 bzw. 30/30 cm auf Passmaß trennen**
2-reihige Rinne 16/16 bzw. Ri 30/30 cm auf Passmaß trennen.
Menge: 10,000 Stck

#### Untertitel 1.5 Straßenbau Fahrbahnen

**1.5.10 vorh. Frostschutzmaterial laden, verfahren, einbauen**
vorhandenes Frostschutzmaterial laden, verfahren, einbauen und verdichten. Material lagert im Baustellenbereich.
Verformungsmodul EV2 auf der Oberfläche mindestens 120 MN/m2. Abgerechnet wird nach Auftragsprofilen.
Menge: 180,000 m3

**1.5.20 Frostschutzschicht 0/45 37 cm stark**
Frostschutzschicht der Fahrbahnen
aus natürlichem Mineralgemisch oder Ersatzbaustoff der Klassen RC-1, GS-0, GS-1, Körnung 0/45 mm, der Schlagzertrümmerungswert SZ22 ist nachzuweisen, Anforderungen gemäß TL-SoB StB in der aktuell gültigen Fassung liefern und auf dem zuvor verdichteten und abgeglichenen Planum in ..... cm Stärke profilgerecht einbauen und nach ZTVE-StB verdichten.
Tragfähigkeitswerte EV2 mindestens 120 MN/qm und Verhältnis EV2/EV1 kleiner = 2,2
Vor dem Einbau hat der Auftragnehmer dem AG einen Eignungsnachweis nach TL-SoB StB und eine Probe vorzulegen.
Menge: 1610,000 t

**1.5.30 Plattendruckversuche**
Statische Lastplattendruckversuche nach DIN 18134
als Kontrollprüfung des AG auf besondere Anweisung durchführen, Versuchsprotokoll erstellen und übergeben.
Einschließlich der Gestellung der erforderlichen Materialien, eines Gegengewichts und Geräte.
Mit dieser Position werden nicht die Leistungen der Eigenüberwachung abgegolten.
Menge: 10,000 Stck

**1.5.40 Planumsentwässerung herstellen**
Dränleitung für Planumsentwässerung
Graben im Boden der Homogenbereiche B1 und B2 mit senkrechten Wänden, 20 cm breiter als Nennweite des Dränrohres, ausheben, Aushubmaterial abfahren.
Auflager aus Filtermaterial herstellen, Dränrohr verlegen, Filtermaterial in Leitungszone einbauen und verdichten.
Dränrohr DN 100 aus PVC-U nach DIN 1187, Form A.
Verlegetiefe (bis Fließsohle) bis 0,5 m.
Filtermaterial = Kiessand  2/32
Anschlüsse an Abzweige, ca. alle 50 m, werden nicht  gesondert vergütet.
Menge: 660,000 m

**1.5.50 Hochbordsteine 15/30 liefern und setzen**
Betonhochbordsteine, DIN 483 - H  15/30, DIN EN 1340 DTI liefern und flucht- und höhengerecht versetzen.
Einschließlich Unterbeton in 20 cm Stärke, Rückenstützen in 15 cm Stärke und Bewegungsfugen.
Die Erdarbeiten werden gesondert vergütet.
Die rückwärtigen senkrechten Stoßfugen der Bordsteine sind mit Zementmörtel, MG III zu verfugen.
Menge: 490,000 m

**1.5.60 Mittelbordsteine R2 liefern und setzen**
Betonmittelbordsteine, DIN 483 - R 15/22, R = 2cm, DIN EN 1340 DTI liefern und flucht- und höhengerecht versetzen.
Einschließlich Unterbeton in 20 cm Stärke, Rückenstützen in 15 cm Stärke und Bewegungsfugen.
Die Erdarbeiten werden gesondert vergütet.
Die rückwärtigen senkrechten Stoßfugen der Bordsteine sind mit Zementmörtel, MG III zu verfugen.
Menge: 20,000 m

**1.5.70 Schrägbordsteine 45/22 liefern und setzen**
Betonschrägbordsteine, DIN 483 - 45 x 22 x 33, DIN EN 1340 DTI mit 8 cm Anlauf liefern und flucht- und höhengerecht versetzen.
Ausführung in grau
Einschließlich Unterbeton in 20 cm Stärke und Rückenstützen in 15 cm Stärke
Die Erdarbeiten werden gesondert vergütet
Die rückwärtigen senkrechten Stoßfugen der Bordsteine sind mit Zementmörtel MG III zu verfugen.
Menge: 180,000 m

**1.5.80 Schrägbordstein-Übergänge liefern und setzen**
Übergänge links bzw. rechts von Schrägbordstein zum Hochbord 15/30 liefern und flucht- und höhengerecht versetzen.
Ausführung in grau
Einschließlich Unterbeton in 20 cm Stärke und Rückenstützen in 15 cm Stärke
Die Erdarbeiten werden gesondert vergütet
Die rückwärtigen senkrechten Stoßfugen der Bordsteine sind mit Zementmörtel MG III zu verfugen.
Menge: 36,000 Stck

**1.5.90 Bordsteine in Bögen, Zulage**
Betonbordsteine liefern und flucht- und höhengerecht versetzen, wie vor, jedoch im Bogen über 10 m Radius versetzt.
Als Zulage zu der Bordposition.
Menge: 120,000 m

**1.5.100 Bordsteine als Radiensteine, Zulage**
Betonbordsteine liefern und flucht- und höhengerecht versetzen, wie vor, jedoch als Radienstein bis zu einem Radius von 10 m im Bogen versetzt,
Als Zulage zu der Bordposition.
Menge: 30,000 m

**1.5.110 Bordsteine als Absenker, Zulage**
Betonbordsteine liefern und flucht- und höhengerecht versetzen, wie vor, jedoch als Bordsteinabsenkung.
Als Zulage zu der Bordposition.
Menge: 36,000 m

**1.5.120 Bordsteine als Ecksteine, Zulage**
Betonbordsteine liefern und flucht- und höhengerecht versetzen, wie vor, jedoch als Eckstein 90° oder 135°.
Als Zulage zu der Bordposition.
Menge: 20,000 Stck

**1.5.130 Pflanzbeetanschlussstein, Zulage**
Pflanzbeetanschlusssteine einschließlich Radienbordsteine liefern und auf einem Betonbett C 12/15 15 cm stark, flucht- und höhengerecht versetzen.
Als Zulage zu der Bordposition.
Menge: 20,000 Stck

**1.5.140 Vorh. Bordsteine neu setzen**
Vorhandene Bordsteine H 15/30, 18/30, R2, R5 und R9 flucht- und höhengerecht versetzen.
Einschließlich Unterbeton in 20 cm Stärke, Rückenstützen in 15 cm Stärke und Bewegungsfugen.
Die Erdarbeiten werden gesondert vergütet.
Die rückwärtigen senkrechten Stoßfugen der Bordsteine sind mit Zementmörtel, MG III zu verfugen.
Menge: 50,000 m

**1.5.150 Tastbordsteine liefern und setzen**
Tastbordsteine, DIN 483 -  25/20, DIN EN 1340 DTI, aus Weißbeton, liefern flucht- und höhengerecht versetzen.
Einschließlich Fundamente in 20 cm Stärke, Rückenstützen in 15 cm Stärke und Bewegungsfugen.
Die Erdarbeiten werden gesondert vergütet.
Die rückwärtigen senkrechten Stoßfugen der Bordsteine sind mit Zementmörtel, MG III zu verfugen.
Menge: 10,000 m

**1.5.160 Rollbordsteine liefern und setzen**
Rollbordsteine, DIN 483 -  25/20, DIN EN 1340 DTI, aus Weißbeton, als Übergangssteine rechts/links liefern flucht- und höhengerecht versetzen.
Einschließlich Fundamente in 20 cm Stärke, Rückenstützen in 15 cm Stärke und Bewegungsfugen.
Die Erdarbeiten werden gesondert vergütet.
Die rückwärtigen senkrechten Stoßfugen der Bordsteine sind mit Zementmörtel, MG III zu verfugen.
Menge: 20,000 m

**1.5.170 Rollbord Übergangsstein, links bzw. rechts**
Rollbord Übergangsstein, links bzw. rechts, auf Rundbord R2.
Behindertengerechter Übergangsbord zwischen Fahrbahn und Geh-, Radweg mit taktil erfassbarem Trapezprofil liefern und auf 20 cm Betonbettung einschließlich Rückenstütze im Verlauf der Borde versetzen.
Trapezprofil System Klostermann, in Anlehnung an DIN 483 / DIN EN 1340, DIN 32984, BGB - Richtlinie: Nichtgenormte Betonerzeugnisse, Ausgabe 1998,
Oberfläche mit Trapezprofil, SRT-Wert min 60,
Sichtbeton  C 30/37 glatt
Abmessungen 50x25x12,5-15,0 cm
Farbe Licht-Grau
Menge: 12,000 Stck

**1.5.180 Rollborde schneiden**
Roll- und Tastborde 25x20cm mittels Naßschneidegerät trennen.
Das Schnittgut ist abzufahren.
Menge: 20,000 Stck

**1.5.190 Passschnitte Hoch- und Rundbordsteine**
Hoch- und Rundbordsteine auf Passmaß trennen, Verschnitt abfahren.
Menge: 90,000 Stck

**1.5.200 Paßschnitte an Tiefbord- und Winkelsteinen herstellen**
Passschnitte an Tiefbordsteinen 6/20 bis 10/25 cm bzw. Winkelbordsteinen 6/22/27 oder 6/40/50 aus Beton herstellen, Verschnitt abfahren.
Menge: 70,000 Stck

**1.5.210 Baustelleneinrichtungen Asphaltarbeiten**
Baustelleneinrichtung, Maschinen, Geräte, Werkzeug und sonstige Betriebsmittel, die zur vertragsgemäßen Durchführung der Asphaltarbeiten erforderlich sind, auf die Baustelle bringen, bereitstellen und - soweit der Geräteeinsatz nicht gesondert berechnet wird - betriebsfertig aufstellen, vorhalten und wieder abtransportieren.
Menge: 2,000 Stck

**1.5.220 Asphalttragschicht AC 32 TN 340 kg/qm einbauen**
Asphalttragschicht AC 32 TN für Belastungsklasse 1,0
entsprechend ZTV-Asphalt StB und TL  Asphalt-StB liefern und mit 340 kg/qm einbauen und verdichten.
Bindemittel: Bitumen 70/100

Vor dem Einbau hat der Auftragnehmer die Zusammensetzung des Mischgutes und die Eignung nachzuweisen.
Die durch den Eignungsnachweis ermittelte Zusammensetzung wird Vertragsbestandteil.
Der Nachweis erfolgt nach Originalwiegekarten, die bei der Anlieferung von der Bauleitung abzuzeichnen sind.
Menge: 630,000 t

**1.5.230 Asphaltdeckschicht AC 8 DN 100 kg/qm einbauen**
Asphaltbeton AC 8 DN für Belastungsklasse 1,0
entsprechend ZTV Asphalt-StB und TL Asphalt-Stb liefern und mit mit 100 kg/qm einbauen und verdichten.
Bindemittel: Bitumen 50/70
Gestein: Diabas
Kalksteinfüller.

Vor dem Einbau hat der Auftragnehmer die Zusammensetzung des Mischgutes und die Eignung nachzuweisen.
Die durch den Eignungsnachweis ermittelte Zusammensetzung wird Vertragsbestandteil.
Der Nachweis erfolgt nach Originalwiegekarten, die bei der Anlieferung von der Bauleitung abzuzeichnen sind.
Menge: 185,000 t

**1.5.240 Tragschicht in Kleinflächen einbauen, Zulage**
Tragschicht nach ZTV Asphalt-StB und TL Asphalt -StB in Kleinflächen, schmalen Streifen oder Zwickeln einbauen und verdichten.
Als Zulage zur Asphalttragschichtposition.
Menge: 220,000 m2

**1.5.250 Deckschicht in Kleinflächen einbauen, Zulage**
Deckschicht nach ZTV Asphalt-StB und TL Asphalt -StB liefern und in Kleinflächen, schmalen Streifen oder Zwickeln einbauen und verdichten.
Als Zulage zur Asphaltdeckschichtposition.
Menge: 270,000 m2

**1.5.260 Schichtenverbund Tragschicht/Deckschicht**
Schichtenverbund zwischen Asphalttragschicht und Asphaltdeckschicht durch Aufsprühen einer Bitumenemulsion C40BF1-S mit 200 bis 300 g/m² entsprechend der ZTV Asphalt-StB herstellen.
Menge: 1850,000 m2

**1.5.270 Anschluss an Bestand herstellen**
Anschluss an bestehende Asphaltdeckschicht oder Bauteil in der Dicke der Asphaltdeckschicht mit Fugenband herstellen.
Längs- und Querfuge
Dicke der Asphaltdeckschicht = 3,0 cm.
Einzellängen bis 20 m.
Breite des Fugenbandes = 10 mm.
Menge: 50,000 m

**1.5.280 Anschluss an Rinne herstellen**
Fugen zwischen Asphalträndern und Rinnen schneiden und mit heiß verarbeitbarer elastischer Fugenmasse Typ N1 nach DIN EN 14118-1 vergießen.
Fugentiefe = 4,0 cm
Fugenspaltbreite = 10 mm
Menge: 690,000 m

**1.5.290 Fräsflächen in Fahrbahn bis 4 cm Tiefe herstellen**
Flächen in vorhandener Asphaltbetondecke bis zu 4 cm tief abfräsen, reinigen und  das Fräsgut zur Wiederverwendung zum Lagerplatz eines Asphaltmischwerkes abfahren.
Menge: 100,000 m2

**1.5.300 Asphalt bis 4 cm Tiefe einschneiden**
Vorhandenen Asphalt mindestens 4 cm tief als Begrenzung der Fräsflächen scharfkantig anschneiden.
Menge: 60,000 m

**1.5.310 Schachtabdeckungen höhenmäßig anpassen, Asphalt**
Schachtabdeckungen von vorhandenen Kanälen dem neuen Fahrbahnprofil durch Höher- oder Tieferlegen und Ausgleich mit Betonausgleichsringen bis 25 cm Höhendifferenz einschließlich Lieferung aller Materialien.
Einbau mit einem kuststoffvergütetem, schnellhärtenden, säure- und laugenresistenten (3-10pH), frühhochfestem, frost- und tausalzbeständigem, ölfestem, schrumpffreien Fugenmörtel.
Der Mehraufwand für Freilegung, Herstellung der Sauberkeits- und Frostschutzschicht und Asphalteinbau, wie z. B. Sicherung und Handschachtung ist in die Position einzurechnen.
Menge: 7,000 Stck

#### Untertitel 1.6 Straßenbau Nebenflächen

**1.6.10 Frostschutzschicht der Zufahren, Einmündungen und Parkflächen**
Frostschutzschicht für Einmündungen, Parkflächen und Grundstückszufahrten, aus natürlichem Mineralgemisch oder Ersatzbaustoff der Klassen RC-1, GS-0, GS-1, Körnung 0/45 mm, der Schlagzertrümmerungswert SV22 ist nachzuweisen, Anforderungen gemäß TL-SoB StB in der aktuell gültigen Fassung liefern und auf dem zuvor verdichteten und abgeglichenen Planum in 25 cm Stärke profilgerecht einbauen und nach ZTVE-StB verdichten.
Tragfähigkeitswerte EV2 mindestens 100 MN/qm und Verhältnis EV2/EV1 kleiner = 2,2
Vor dem Einbau hat der Auftragnehmer dem AG einen Eignungsnachweis nach TL-SoB StB und eine Probe vorzulegen.
Menge: 970,000 to

**1.6.20 Frostschutzschicht der Gehwege**
Frostschutzschicht für Geh-, Radwege und Nebenanlagen, aus Sandstein-Mineralgemisch 0/32 mm liefern und in 28 cm Stärke profilgerecht einbauen und nach ZTVE-StB verdichten.
Tragfähigkeitswerte EV2 mindestens 80 MN/qm und Verhältnis EV2/EV1 kleiner = 2,2
Vor dem Einbau hat der Auftragnehmer dem AG einen Eignungsnachweis nach TL-SoB StB und eine Probe vorzulegen.
Menge: 540,000 to

**1.6.30 Tiefbordsteine 8/25/100 cm liefern und setzen**
Tiefbordsteine aus Beton 8/25/100 cm entsprechend DIN 483 und DIN EN 1340 DTI liefern und flucht- und höhengerecht versetzen.
Einschließlich Unterbeton in 20 cm Stärke, Rückenstützen in 15 cm Stärke und Bewegungsfugen.
Die Erdarbeiten  in Geh-, Radwegen und Nebenanlagen werden gesondert vergütet.
Die Erdarbeiten im Arbeitsraum der angrenzenden Grundstücke sind in die Position einzurechnen.
Die rückwärtigen senkrechten Stoßfugen der Bordsteine sind mit Zementmörtel, MG III zu verfugen.
Menge: 320,000 m

**1.6.40 Winkelbordsteine 6/22/27 cm liefern und setzen**
Betonwinkelbordsteine mit den Abmessungen
6/22/27/50cm entsprechend DIN 483 und DIN EN 1340 DTI, liefern und flucht- und höhengerecht versetzen.
Einschließlich Unterbeton in 20 cm Stärke und Bewegungsfugen.
Die Erdarbeiten  in Geh-, Radwegen und Nebenanlagen werden gesondert vergütet.
Die Erdarbeiten im Arbeitsraum der angrenzenden Grundstücke sind in die Position einzurechnen.
Die rückwärtigen senkrechten Stoßfugen der Bordsteine sind mit Zementmörtel, MG III zu verfugen.
Menge: 360,000 m

**1.6.50 Winkelbordsteine 6/30/44 cm liefern und setzen**
Betonwinkelbordsteine mit den Abmessungen 6/30/44 cm
gemäß DIN EN 13198, liefern und flucht- und höhengerecht versetzen.
Einschließlich Unterbeton in 20 cm Stärke und Bewegungsfugen.
Die Erdarbeiten  in Geh-, Radwegen und Nebenanlagen werden gesondert vergütet.
Die Erdarbeiten im Arbeitsraum der angrenzenden Grundstücke sind in die Position einzurechnen.
Die rückwärtigen senkrechten Stoßfugen der Bordsteine sind mit Zementmörtel, MG III zu verfugen.
Menge: 40,000 m

**1.6.60 Paßschnitte an Tiefbord- und Winkelsteinen herstellen**
Passschnitte an Tiefbordsteinen 6/20 bis 10/25 cm bzw. Winkelbordsteinen 6/22/27 oder 6/40/50 aus Beton herstellen, Verschnitt abfahren.
Menge: 140,000 Stck

**1.6.70 Betonpflasterplatten 24/24/8**
Betonpflasterplatten 24/24/8 cm, mit gefasten Kanten nach DIN 485 und DIN EN 1338 KDI, granit-grau, liefern und auf einer 3-5 cm starken Pflastersandschicht verlegen. Die Fugen sind mit Kiessand 0/2 mm einzuschlämmen.
Die Platten sind entsprechend dem Merkblatt für Pflasterdecken und Plattenbeläge herzustellen.
Die oben genannten Spezifikationen werden zum Beispiel von dem Produkt Dominat der Firma pebüso Betonwerk erfüllt.
Menge: 960,000 m2

**1.6.80 Betonsteinpflaster 10/20/8 cm grau mit Fase**
Betonsteinpflaster 10/20/8 cm, grau, gemäß DIN EN 1338 DI mit gefasten Kanten liefern und in  in Geh-, Radwegen und Nebenanlagen auf einer Pflastersandbettung, Körnung 0/5mm, Dicke im verdichteten Zustand 3- 5 cm, in Reihen oder im Fischgrätverband verlegen, abrütteln und mit Pflastersand 0/2 mm einschlämmen, den überschüssigen Sand entfernen.
Das Pflaster ist entsprechend dem Merkblatt für Pflasterdecken und Plattenbeläge herzustellen.
Menge: 1010,000 m2

**1.6.90 Betonsteinpflaster 10/20/8 cm anthrazit, Zulage**
Betonsteinpflaster 10/20/8 cm liefern und verlegen wie vor, jedoch als Zulage für die Farbe anthrazit.
Menge: 240,000 m2

**1.6.100 Vorh. Betonsteinpflaster 8 cm verlegen**
Vorhandenes Betonsteinpflaster, 8 cm stark, im Baustellenbereich lagernd, aufnehmen und auf einer Pflastersandbettung, Körnung 0/5 mm, Dicke im verdichteten Zustand 3-5 cm, in Reihen oder im Fischgrätverband verlegen, abrütteln und mit Pflastersand 0/2 mm einschlämmen, den überschüssigen Sand entfernen.
Das Pflaster ist entsprechend dem Merkblatt für Pflasterdecken und Plattenbeläge herzustellen.
Menge: 150,000 m2

**1.6.110 Vorh. Betonplatten verlegen**
Vorhandene Gehwegplatten 30/30 cm bzw. 50/50 cm auf einer 3 cm starken Pflastersandschicht verlegen. Die Fugen sind mit Kiessand 0/2 mm einzuschlämmen.
Die Platten sind entsprechend dem Merkblatt für Pflasterdecken und Plattenbeläge herzustellen.
Menge: 80,000 m2

**1.6.120 Pflaster und Platten schneiden**
Pflaster und Platten aus Beton, Klinker oder Natursteinen nass zuschneiden an Kanten und Anschlüssen, Verschnitt abfahren.
Stärken 5 bis 10 cm
Menge: 920,000 m

**1.6.130 Fugen mit Mörtel verfüllen**
Fugen zwischen vorhandener Einfassung und neuen Tief- oder Winkelborden mit Zementmörtel MG III verfüllen, verdichten und oberflächenbündig glattstreichen.
Breite der Fuge von 3 bis 10 cm.
Tiefe der Fuge im Mittel bis 15 cm
Menge: 90,000 m

**1.6.140 Läuferreihe aus Pflaster 10/20/8 auf Rückenstütze**
Läuferreihe aus Betonpflastersteinen 10/20/8 cm, grau,
liefern und auf der Betonrückenstütze hinter dem Tiefbordstein (8/25cm) 1-reihig höhengerecht versetzen.
Menge: 120,000 m

**1.6.150 Schalldämmplatte d = 10 mm liefern und einbauen**
Schalldämmplatte d = 10 mm, h = 15 cm
zur Minimierung der aus dem öffentlichen Bereich übertragenen Schwingungen in die unmittelbar angrenzenden Gebäude und Vorgartenmauern liefern und auf Niveau des Gehwegbelages einschl. Bettung durch loses und flächiges Anstellen einbauen. Das Zuschneiden und Anarbeiten der Platten bei Gebäuderversprüngen, Lichtschächten usw. ist in den Einheitspreis einzukalkulieren.
Der verbleibende überstehende Streifenrest ist mit dem Oberbelag bündig abzuschneiden.
Der Verschnitt ist Eigentum des Auftragnehmers und ist von der Baustelle zu beseitigen.
Material: EPS Hartschaum - Dämmplatte, dyn. Steifigkeit < 15 MN/m³
Menge: 60,000 m

**1.6.160 Schalldämmplatte d = 30 mm liefern und einbauen**
Schalldämmplatte d = 30 mm, h = 25 cm  zur Minimierung der aus dem öffentlichen Bereich übertragenen Schwingungen in die unmittelbar angrenzenden Gebäude und Vorgartenmauern liefern und auf Niveau der einzubringenden Frostschutzschicht durch loses und flächiges Anstellen einbauen.
Das Zuschneiden und Anarbeiten der Platten bei Gebäuderversprüngen, Lichtschächten usw. ist in den Einheitspreis einzukalkulieren.
Der Verschnitt ist Eigentum des Auftragnehmers und ist von der Baustelle zu beseitigen.
Material: EPS Hartschaum - Dämmplatte, dyn. Steifigkeit < 15 MN/m³
Menge: 60,000 m

**1.6.170 Straßenleuchten einfassen, Zulage**
Einfassungen für Straßenleuchten aus werkseitig hergestellten Umpflasterungssets herstellen, als Zulage zur Pflasterfläche.
Produkt: Klostermann Sykoston oder gleichwertig.
Der Mehraufwand für Freilegung, Herstellung der Sauberkeits- und Frostschutzschicht und Pflasterverlegung, wie z. B. Sicherung und Handschachtung ist in die Position einzurechnen.
Menge: 10,000 Stck

*Hinweis: Verlegung Orientierungsplatten*
Die Noppen- und Rippenplatten sind so zu verlegen, dass die Noppen- und Rippentäler höhengleich mit dem umliegenden Pflaster ist.
Hierzu sind die Orientierungsplatten zunächst oberkantengleich mit dem umliegenden Pflaster zu verlegen, das umliegende Pflaster zuzuschneiden, die Orientierungsplatten wieder aufzunehmen und in passender Höhe neu zu verlegen.
Die hieraus erfolgenden Mehraufwendungen sind in die jeweiligen Positionen einzurechnen.

**1.6.180 Noppenplatten**
Orientierungsplatten mit Noppenprofil, gem. DIN 485 / DIN EN 1339, DIN 18501, DIN EN 1338, DIN 32984, liefern und auf einer Pflastersandbettung, Körnung 0/5mm, Dicke im verdichteten Zustand 3- 5 cm, fachgerecht verlegen, abrütteln und mit Pflastersand 0/2 mm einschlämmen, den überschüssigen Sand entfernen.
Oberfläche mit Noppenprofil, 3 mm Abstandshalter,
SRT-Wert  min 60,
Abmessungen 30x30x8 cm
Farbe Dyckerhoff-Weiß
Vorsatz mit farblich abgestimmten Edelsplitten,
Menge: 5,000 m2

**1.6.190 Rippenplatten**
Orientierungsplatten mit Trapezprofil, gem. DIN 485 / DIN EN 1339, DIN 18501, DIN EN 1338, DIN 32984, liefern und auf einer Pflastersandbettung, Körnung 0/5mm, Dicke im verdichteten Zustand 3- 5 cm, fachgerecht verlegen, abrütteln und mit Pflastersand 0/2 mm einschlämmen, den überschüssigen Sand entfernen.
Oberfläche mit Trapezprofil, 3 mm Abstandshalter,
SRT-Wert  min 60,
Abmessungen 30x30x8 cm
Farbe Dyckerhoff-Weiß
Vorsatz mit farblich abgestimmten Edelsplitten,
Menge: 16,000 m2

**1.6.200 Kontrastplatten**
Betonplatten 30/30/8 gemäß DIN 485 und DIN EN 1338 KDI liefern und auf einer Pflastersandbettung, Körnung 0/5mm, Dicke im verdichteten Zustand 3- 5 cm, fachgerecht verlegen, abrütteln und mit Pflastersand 0/2 mm einschlämmen, den überschüssigen Sand entfernen.
Farbe schwarz.
Die Platten sind entsprechend dem Merkblatt für Pflasterdecken und Plattenbeläge herzustellen.
Menge: 20,000 m2

**1.6.210 Hydranten und Schieberkappen im Pflaster angleichen**
Hydranten und Schieberkappen dem neuen Fahrbahnprofil
entsprechend höhenmäßig anpassen und mit Umpflasterungssets aus Beton im Farbton steingrau, Sykoston Fa. Klostermann oder gleichwertig, einfassen einschließlich aller erforderlichen Nebenarbeiten und Lieferung der erforderlichen Materialien.
Der Mehraufwand für Freilegung, Herstellung der Sauberkeits- und Frostschutzschicht und Pflasterverlegung, wie z. B. Sicherung und Handschachtung ist in die Position einzurechnen.
Menge: 19,000 Stck

#### Untertitel 1.7 Verkehrszeichen und Straßenausstattung

*Hinweis: Straßenmarkierung*
Fahrbahnmarkierung des Markierungssystems Typ II nach ZTV-M
Farbton: weiß
Markierungsstoffart:  Thermoplastische Stoffe oder Kaltplastik
Verkehrsklasse = P 6
Markierung auf Asphaltoberfläche aus AC 8 DS.

Vor dem Aufbringen der Markierung ist loser Schmutz von zu markierender Fläche zu entfernen.
Vormarkierung durchführen. Die Vormarkierung ist in die Markierungspositionen einzukalkulieren.
Die für die Markierungsarbeiten erforderliche Verkehrssicherung in Anlehnung an Regelpläne BIV/1, BIV/2, BI/5 ist in die Markierungspositionen einzukalkulieren.

Abgerechnet wird der markierte Strich, bei Doppelstrichen zwei Striche.

**1.7.10 Längsmarkierung S, durchgehend**
Längsmarkierung einschließlich eventuellen Sperrflächenumrandung  herstellen.
Strichbreite = 0,12 m, durchgehend.
Menge: 10,000 m

**1.7.20 Längsmarkierung S, unterbrochen**
Längsmarkierung herstellen.
Strichbreite = 0,12 m, unterbrochen;
Strichlänge = 1,0 m
Unterbrochen; Verhältnis Strich/Lücke 1 zu 2.
Menge: 100,000 m

**1.7.30 Längsmarkierung S, unterbrochen, KP, rot**
Längsmarkierung herstellen.
Strichbreite = 0,12 m, unterbrochen;
Strichlänge = 1,0 m
Unterbrochen; Verhältnis Strich/Lücke 1 zu 2.
Farbton gemäß RAL 3013
Material: 2-Komponenten Reibeplastik
Verbrauch ca. 3-4 kg/m2
Menge: 200,000 m

**1.7.40 Längsmarkierung B, 1/1m**
Längsmarkierung herstellen.
Strichbreite = 0,25 m, unterbrochen;
Strichlänge = 1,0 m
Unterbrochen; Verhältnis Strich/Lücke 1 zu 1.
Menge: 25,000 m

**1.7.50 Längsmarkierung B, 0,5/0,5 m**
Längsmarkierung herstellen.
Strichbreite = 0,25 m, unterbrochen;
Strichlänge = 0,5 m
Unterbrochen; Verhältnis Strich/Lücke 1 zu 1.
Menge: 100,000 m

**1.7.60 Radfahrerfurt**
Quermarkierung herstellen.
Markierung = Radfahrerfurt.
Strichbreite = 0,25 m, unterbrochen;
Strichlänge = 0,5 m
Lückenlänge = 0,2 m
Menge: 30,000 m

**1.7.70 Wartelinie**
Quermarkierung herstellen.
Markierung = Wartelinie
Strichbreite = 0,50 m, unterbrochen;
Strichlänge = 0,50 m
Lückenlänge = 0,25 m
Menge: 5,000 m

**1.7.80 Piktogramm Radfahrer**
Sonderzeichenmarkierung herstellen.
Markierungszeichen = Fahrrad
Abmessungen 1 m x 1,3 m
Menge: 19,000 Stck

**1.7.90 Flächenmarkierung, KP, rot**
Flächenmarkierung in roter Farbe herstellen.
Farbton gemäß RAL 3013
Material: 2-Komponenten Reibeplastik
Verbrauch ca. 3-4 kg/m2
Menge: 190,000 m2

**1.7.100 Verkehrszeichenwiedergabe "Fahrradstraße", KP**
Sonstiges Markierungszeichen Typ II mit Kaltplastik nach Unterlagen des AG als endgültige Markierung herstellen.
Markierungszeichen = Verkehrszeichenwiedergabe, farbig.
Zeichen 244.1 (Beginn einer Fahrradstraße).
Abmessung: ca. 3,0 x 2,0 m
Mit Vormarkierung.
Menge: 4,000 Stck

*Hinweis: Lieferung von Verkehrszeichen*
Die in den folgenden Positionen beschriebene Lieferadresse für Materialien für Verkehrszeichen und Verkehrszeichen "Lieferung frei Lagerplatz nach Unterlagen des AG" bedeutet Lieferung zum Bauhof der Technischen Betriebe Rheine:

Am Bauhof 2 - 16
48431 Rheine

Der Bauhof liegt ca. 3 km von der Baumaßnahme entfernt.
Das Abladen durch den AN ist in die entsprechenden Positionen einzurechnen und kann nicht durch Mitarbeiter des Bauhofes erfolgen.

Vor Lieferung ist ein Termin mit der Bauleitung abzustimmen.

**1.7.110 Rohrpfosten liefern Länge: 3750 mm liefern**
Rohrpfosten liefern.
Rohrpfosten mit Abdeckkappe für Verkehrsschild liefern. Stahlteile feuerverzinkt.
Pfostenlänge = 3750 mm.
Rohr = Stahl 60,3/2,0 mm.
Lieferung frei Lagerplatz nach Unterlagen des AG. Abladen
durch AN.
Menge: 10,000 Stck

**1.7.120 Bodenhülse für Rohrpfosten liefern und versetzen**
Bodenhülse, BH500, Stahl verzinkt mit angeschweißter Halbschelle, mit Schraube und Mutter M8  für Rohrpfosten Ø60 mm der Verkehrszeichen liefern und nach Angabe des AG versetzen.
Länge: 500 mm
Eingeschlossen in den EP sind das erforderliche Aufnehmen der vorh. Pflastersteine/ Gehwegplatten, der erforderliche Bodenaushub, anschließendes Verfüllen der Baugrube mit Beton C12/15, Wiederverlegung der Pflastersteine / Gehwegplatten sowie erforderlichem Pflaster-/Plattenschnitt an den jeweiligen Standorten.
Fundament aus Ortbeton: 0,20 m x 0,20 m x 0,50 m
Menge: 10,000 Stck

**1.7.130 Alform-Klemmschelle für Verkehrszeichen liefern**
Alform- Klemmschelle LS60 für profilverstärkte Schilder inkl. Schrauben aus V2A für Rohrpfosten Ø 60mm liefern.
Lieferung frei Lagerplatz nach Unterlagen des AG. Abladen durch AN.
Menge: 55,000 Stck

**1.7.140 Verkehrsschild liefern Zeichen 205**
Verkehrsschild nach Unterlage des AG liefern.
Schild = profilverstärkt Alform
Zeichen 205 "Vorfahrt gewähren"
Größe 2 (SL 900 mm)
Mit retroreflektierender Folie Klasse RA 2.
Lieferung frei Lagerplatz nach Unterlagen des AG.
Abladen durch AN.
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Menge: 3,000 Stck

**1.7.150 Verkehrsschild liefern Zeichen 244.1**
Verkehrsschild nach Unterlage des AG liefern.
Schild = profilverstärkt Alform
Zeichen 244.1 "Beginn einer Fahrradstraße"
Größe 2 (600 x 600 mm)
Mit retroreflektierender Folie Klasse RA 2.
Lieferung frei Lagerplatz nach Unterlagen des AG.
Abladen durch AN.
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Menge: 6,000 Stck

**1.7.160 Verkehrsschild liefern Zeichen 244.2**
Verkehrsschild nach Unterlage des AG liefern.
Schild = profilverstärkt Alform
Zeichen 244.2 "Ende einer Fahrradstraße"
Größe 2 (600 x 600 mm)
Mit retroreflektierender Folie Klasse RA 2.
Lieferung frei Lagerplatz nach Unterlagen des AG.
Abladen durch AN.
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Menge: 5,000 Stck

**1.7.170 Verkehrsschild liefern Zeichen 286-10**
Verkehrsschild nach Unterlage des AG liefern.
Schild = profilverstärkt Alform
Zeichen 286-10 "Eingeschränktes Halteverbot (Anfang)"
Aufstellung rechts
Größe 2 (Ø 600 mm)
Mit retroreflektierender Folie Klasse RA 2.
Lieferung frei Lagerplatz nach Unterlagen des AG.
Abladen durch AN.
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Menge: 2,000 Stck

**1.7.180 Verkehrsschild liefern Zeichen 286-30**
Verkehrsschild nach Unterlage des AG liefern.
Schild = profilverstärkt Alform
Zeichen 286-30 "Eingeschränktes Halteverbot (Mitte)"
Aufstellung rechts
Größe 2 (Ø 600 mm)
Mit retroreflektierender Folie Klasse RA 2.
Lieferung frei Lagerplatz nach Unterlagen des AG.
Abladen durch AN.
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Menge: 4,000 Stck

**1.7.190 Verkehrsschild liefern Zeichen 301**
Verkehrsschild nach Unterlage des AG liefern.
Schild = profilverstärkt Alform
Zeichen 301 "Vorfahrt"
Größe 2 (SL 900mm)
Mit retroreflektierender Folie Klasse RA 2.
Lieferung frei Lagerplatz nach Unterlagen des AG.
Abladen durch AN.
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Menge: 1,000 Stck

**1.7.200 Verkehrsschild liefern Zeichen 1020-30**
Verkehrsschild nach Unterlage des AG liefern.
Schild = profilverstärkt Alform
Zeichen 1020-30 "Anlieger frei"
Größe 2 (330 x 600 mm)
Mit retroreflektierender Folie Klasse RA 2.
Lieferung frei Lagerplatz nach Unterlagen des AG.
Abladen durch AN.
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Menge: 6,000 Stck

**1.7.210 Schild liefern 60 x 90 cm**
Schild nach Unterlage des AG liefern.
Schild = profilverstärkt Alform
Darstellungsinhalte: Text "Die Einrichtung der Fahrradstraße wurde gefördert durch" sowie Schriftzüge, Logos und Wappen Stadt Rheine und Fördergeber.
Größe 60 cm x 90 cm
Mit retroreflektierender Folie Klasse RA 2.
Lieferung frei Lagerplatz nach Unterlagen des AG.
Abladen durch AN.
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Menge: 1,000 Stck

#### Untertitel 1.8 Grünanlagen

**1.8.10 vorh. Oberboden in Beete einbauen**
vorhandenen im Baustellenbereich lagernden Oberboden laden und in Pflanzbeete einbauen.
Abrechnung nach Auftragsprofilen.
Menge: 60,000 m3

**1.8.20 Oberboden liefern und in Beete einbauen**
Oberboden ohne Dauerunkräuter liefern und in Pflanzbeete in Stärken von 20 bis 30 cm einbauen.
Abrechnung nach Auftragsprofilen bzw. Wagenaufmaß.
Menge: 30,000 m3

**1.8.30 Wurzelschutzfolie einbauen**
Wurzel- und Rhizomsperre aus HDPE, Stärke 2mm, Höhe 50 cm liefern und in Baumstandorten mit 50 cm Überlappung fachgerecht einbauen.
Oberkante der Wurzelsperre ca. 20 cm tiefer als Oberkante Beeteinfassungen
Menge: 420,000 m

**1.8.40 Baumsubstrat liefern, nicht überbaut**
Baumsubstrat für nicht überbaute Pflanzgruben (Bauweise 1) gemäß Empfehlungen für Baumpflanzungen der FLL liefern.

Materialeigenschaften und Gütemerkmale gemäß Zulässigkeitskriterien der FLL-Empfehlung.
Zusätzliche Anforderungen:
Körnung: 0/16 bis 0/22 mm
pH-Wert: 5,5 bis 7,5
Die Verwendung von Recycling-Materialien und industriellen Nebenprodukten ist nicht zulässig.
Die Eignung ist vor dem Einbau über ein Prüfzeugnis nachzuweisen.

Die oben genannten Anforderungen werden beispielsweise von folgenden Produkten erfüllt:
- Pflanzerde/Sandsteinsubstrat Bauweise I der Fa. Koers
- Baumsubstrat "N" Bauweise I der Fa. Koers
- Arbortree 0-16 der Fa. Vulkatec

Die Abrechnung erfolgt nach Original-Wiegescheinen, die bei der Anlieferung vom Auftraggeber abzuzeichnen sind.
Menge: 790,000 to

**1.8.50 Baumsubstrat einbauen 1,0 m**
Im Baustellenbereich lagerndes Baumsubstrat in Pflanzbeete in 100 cm Stärke einbauen.
Die Vergütung erfolgt entsprechend dem digitalen Aufmaß.
Menge: 450,000 m2

**1.8.60 Baumsubstrat einbauen 0,5 m**
Im Baustellenbereich lagerndes Baumsubstrat in Pflanzbeete in 50 cm Stärke einbauen.
Die Vergütung erfolgt entsprechend dem digitalen Aufmaß.
Menge: 20,000 m2

**1.8.70 Feinplanum für Pflanzfläche**
Feinplanum für Pflanzfläche, Anschlüsse an Kanten, Wege und Böschungsoberflächen profilgerecht herstellen.
Steine und Fremdkörper von mehr als 3 cm Durchmesser, Wurzeln, Unkräuter,  schwer verrottbare Pflanzenteile und Unrat ablesen, anfallende Stoffe abfahren.
Menge: 730,000 m2

**1.8.80 Ansaat Bankettmischung**
Rasenansaat mit Regiomischung herstellen nach DIN 18918 Regiosaatgut RSM-Regio nach den FLL-Empfehlungen für Begrünungen mit gebietseigenem Saatgut,
Ursprungsgebiet Westdeutsches Tiefland (UG 02),
Mischung mit vielen niederwüchsigen, salzverträglichen Arten.
Sowohl Frühsommerblüher als auch Arten, die ab August und September blühen.
Wildblumen 20%
Wildgräser 80 %
Saatmenge 5 g/m²
Beispielprodukt: Bankettmischung, salzvertr. (20/80)
der Fa. Rieger-Hofmann
Menge: 260,000 m2

**1.8.90 Holzpoller**
Kesseldruckimprägnierte Holzpalisaden aus Kiefernholz Güteklasse A, d= 18 cm, l = 150 cm mit gefasten Köpfen und Manchette im Erdbereich liefern und 70 cm tief nach Angabe des AG an den Pflanzbeetkanten versetzen.
Einschließlich Lieferung und Montage von runden Reflektoren,
Durchmesser 6 cm.
Menge: 10,000 Stck

#### Untertitel 1.9 Arbeiten für die Beleuchtung

**1.9.10 Beleuchtungsmast aufnehmen, laden, abfahren**
Beleuchtungsmast aufnehmen, laden, zum Bauhof der
Stadtwerke, Hafenbahn 10, 48431 Rheine transportieren und abladen.
Mastart: Stahl verzinkt, gerade und mit Ausleger
Lichtpunkthöhe bis 8 m
Erdlänge bis 1,0 m
Boden der Homogenbereiche B1 und B2 um den Mast ausheben, die Kabel von der Einführung bis zum Anschlusskasten freilegen und herausziehen, den Mast aufnehmen und säubern.
Fundamente aufbrechen, Aufbruchgut abfahren.
Einschließlich anteiliger Handschachtung.
Die Baugrube mit nichtbindigem Boden verfüllen und zu verdichten.
Menge: 7,000 Stck

**1.9.20 Kabel- oder Leitungsgraben 0,5 m**
Bodenaushub der Homogenbereiche B1 und B2 ausheben, im Baustellenbereich zwischenlagern und wieder verfüllen und gemäß ZTVE-StB verdichten.
Die Grabentiefe wird gerechnet ab OK Gelände oder Straße, unter Abzug des Oberbodens bzw. Oberbaustärke.
Rückbau Straßenbefestigung, Bodenabtrag für den Oberbau, bzw. Oberbodenabtrag werden gesondert vergütet.
Abgerechnet wird nach der Länge des Grabens, gemessen in der Achse.
Grabentiefe über 0,30 bis 0,50 m.
Grabenbreite bis 0,50 m.
Menge: 250,000 m

**1.9.30 Kopflöcher für Anbindungen herstellen**
Bodenaushub der Homogenbereiche B1 und B2 ausheben, im Baustellenbereich zwischenlagern und wieder verfüllen und gemäß ZTVE-StB verdichten.
Die Erdarbeiten für die Straßenleuchten werden in den entsprechenden Positionen berücksichtigt.
Die Tiefe wird gerechnet ab OK Gelände oder Straße,
unter Abzug des Oberbodens bzw. Oberbaustärke.
Straßenaufbruch wird gesondert vergütet.
Abmessungen ca. 1,00 x 1,00 x 0,80 m
Einschließlich Lieferung von nichtbindigem Boden der Gruppen SE, SW, bzw. SI nach DIN 18196 und Einbau in der Leitungszone.
  Definition der Leitungszone:
        - 10 cm Abdeckung
        - in Baugrubenbreite
        - 10 cm Auflager
Das Bodenmaterial muss mindestens die Anforderungen der EBV für die Klassen: BM-0, BM-0*, BM-F0* erfüllen.
Der verdrängte Boden ist abzufahren.
Einschließlich anteilige Handschachtung zum Freilegen der Leitungen.
Menge: 8,000 Stck

**1.9.40 Kabelschutzrohr des AG einbauen, einrohrig**
bauseits gestelltes Kabelschutzrohr mit Steckmuffenverbindungen im vorhandenen Graben einbauen. Rohröffnungen dicht verschließen.
Erschwernisse durch vorhandene Leitungen werden nicht
gesondert berechnet.
Abgerechnet wird nach Länge in der Achse der Rohrleitung.
Verlegeart  =  einrohrig
Einschließlich Lieferung von nichtbindigem Boden der Gruppen SE, SW, bzw. SI nach DIN 18196 und Einbau in der Leitungszone.
  Definition der Leitungszone:
        - 10 cm Abdeckung
        - in Baugrubenbreite
        - 10 cm Auflager
Das Bodenmaterial muss mindestens die Anforderungen der EBV für die Klassen: BM-0, BM-0*, BM-F0* erfüllen.
Der verdrängte Boden ist abzufahren.
Kabelabdeckhauben aus PVC und Kabelwarnband, beides bauseits geliefert, fachgerecht verlegen.
Verzinkten runden Stahldraht, Du= 3mm mit je 2 m
Überstand einziehen
Menge: 40,000 m

**1.9.50 Kabel 2-4 kg/m des AG in Schutzrohr verlegen**
Kabel des AG verlegen.
Auf-,  Ab- und Umsetzen der Kabeltrommel und Erschwernisse durch vorhandene Leitungen werden nicht gesondert berechnet.
Mittelspannungskabel, Kabelgewicht über 2 bis 4 kg/m.
Kabel in vorhandenes Schutzrohr oder vorhandenen Kabelkanal einziehen.
Abgerechnet wird nach der Länge des im Schutzrohr oder Kabelkanal liegenden Kabels.
Menge: 40,000 m

**1.9.60 Kabel 2-4 kg/m des AG in Graben verlegen**
Kabel des AG im vorhandenen Graben verlegen.
Auf-,  Ab- und Umsetzen der Kabeltrommel und Erschwernisse durch vorhandene Leitungen werden nicht gesondert berechnet.
Mittelspannungskabel, Kabelgewicht über 2 bis 4 kg/ m.
Einschließlich Lieferung von nichtbindigem Boden der Gruppen SE, SW, bzw. SI nach DIN 18196 und Einbau in der Leitungszone.
  Definition der Leitungszone:
        - 10 cm Abdeckung
        - in Baugrubenbreite
        - 10 cm Auflager
Das Bodenmaterial muss mindestens die Anforderungen der EBV für die Klassen: BM-0, BM-0*, BM-F0* erfüllen.
Der verdrängte Boden ist abzufahren.
Kabelabdeckhauben aus PVC und Kabelwarnband, beides bauseits geliefert, fachgerecht verlegen.
Abgerechnet wird nach der Länge des im Graben liegenden Kabels.
Menge: 250,000 m

**1.9.70 Beleuchtungsmast LPH 6,0 m setzen**
Beleuchtungsmast nach Plan und örtlichen Angaben des AG setzen.
Maste lagern auf dem Lagerplatz des AG, Rheine
Hafenbahn 10.
Transport zur Baustelle durch den AN.
Lichtpunkthöhe: 6,0 m.
Fundament  aus Beton C 12/15 herstellen.
Abmessung 80 x 80 x 100 cm.
Innerhalb des Fundaments ist ein flexibles PVC-Rohr DN
100 zur Kabeleinführung mit einzubauen.
Die Baugrube ausheben und den Boden zur freien Verwendung des AN abfahren.
Menge: 8,000 Stck

#### Untertitel 1.10 Stundenlohnarbeiten

**1.10.10 Spezialbaufacharbeiters**
eines Spezialbaufacharbeiters
Menge: 30,000 h

**1.10.20 LKW**
eines Vierachser-LKW oder Sattelzugs,
einschließlich Betriebsstoff und Bedienung
Menge: 10,000 h

**1.10.30 Radlader 1,5 cbm**
eines Radladers, bis 1,5 cbm
einschließlich Betriebsstoff und Bedienung
Menge: 10,000 h

**1.10.40 Mobilbagger**
eines Mobilbagger über 7,5 to,
einschließlich Betriebsstoff und Bedienung
Menge: 10,000 h

**1.10.50 Kompressor**
eines Kompressors
einschließlich Abbauhämmer, Betriebsstoffe und Bedienung
Menge: 40,000 h

**1.10.60 Rüttelplatte**
einer Rüttelplatte,
einschließlich Betriebsstoffe und Bedienung
Menge: 10,000 h

**1.10.70 Schiebekamera**
einer Schiebekamera,
einschließlich Betriebsstoffe und Bedienung
Anforderungen an Schiebekamera-Anlage und Kamera:
mit Beleuchtung
mit Dreh-/Schwenkkopf
mit Längenmessung und Längenangabe
mit Texteingabe der Haltungs- bzw. Anschlussbezeichnung
mit Speicherung von Bild- oder Videodateien (MPEG 4 AVC/H.264)
und Datenübergabe per USB-Stick, Festplatte, DVD oder ähnliches.
Die Kamera ist über die gesamte Bauzeit auf der Baustelle vorzuhalten. Die diesbezüglichen Vorhaltungskosten der Schiebekamera werden über die Vorhaltung der Baustelleneinrichtung vergütet.
Die Vergütung für den jeweiligen Einsatz erfolgt im Stundenaufwand.
Menge: 30,000 h

Nachhaltigkeit:
  Berechnungsfläche: BGF
